# Cobertura de tejas asfálticas

- Propiedad del archivo: CYPE Ingenieros S.A.
- Formato: FIEBDC-3/2016
- Programa: Generador de precios de la construcción. CYPE Ingenieros, S.A.
- Fecha: 17/05/2024
- Ámbito geográfico: Argentina
- Divisa: ARS
- Costes indirectos: 3 %
- Gastos generales: 13 %
- Beneficio industrial: 6 %
- IVA: 21 %

## Q Techos

### QU Componentes de techos inclinados y curvas

#### QUS De tejas asfálticas

**QUS010** m² Cobertura de tejas asfálticas.
Cobertura de tejas asfálticas rectangulares, fijadas mecánicamente al soporte, en techo inclinado, con una pendiente mayor del 175%. Incluso clavos para la fijación de las tejas asfálticas.
Criterio de valoración económica: El precio no incluye la resolución de puntos singulares ni las piezas especiales de la cobertura.
Incluye: Fijación de las tejas asfálticas.
Criterio de cómputo de proyecto: Superficie medida en verdadera magnitud, según documentación gráfica de Proyecto.
Criterio de cómputo de obra: Se medirá, en verdadera magnitud, la superficie realmente ejecutada según especificaciones de Proyecto.

| Código | Ud | Descripción | Rendimiento | Precio | Importe |
|---|---|---|---|---|---|
| mt13tag010a | m² | Teja asfáltica rectangular. (material) | 1.1 | 168.71 | 185.581 |
| mt13piz050 | kg | Elementos de sujeción de acero inoxidable (clavos, ganchos, puntas, etc.). (material) | 0.05 | 40.74 | 2.037 |
| mo020 | h | Oficial albañil especializado en trabajos de mampostería. (mano de obra) | 0.204 | 11912.66 | 2430.183 |
| mo077 | h | Medio oficial albañil especializado en trabajos de mampostería. (mano de obra) | 0.204 | 8905.02 | 1816.624 |
| % | % | Herramientas | 2 % | 4434.425 | 88.689 |
|  |  | Costes directos |  |  | 4523.114 |

Residuos:
- colocación: mt13tag010a Teja asfáltica rectangular; factor de residuo 0.03
- colocación: mt13piz050 Elementos de sujeción de acero inoxidable (clavos, ganchos, puntas, etc.); factor de residuo 0.0075

## Recursos

**mt13tag010a** m² Teja asfáltica rectangular
Datos técnicos: Coste energético 457.228 MJ; Emisión de CO2 13.999 kg; Código LER 17 03 02; Masa del elemento 10 kg; Volumen 0.01 m3
Residuos:
- embalaje: re170201 Madera. (componente de residuo); rendimiento 0.021 kg; Código LER 17 02 01; Masa del elemento 1 kg; Volumen 0.000909 m3
- embalaje: re170203 Plástico. (componente de residuo); rendimiento 0.008 kg; Código LER 17 02 03; Masa del elemento 1 kg; Volumen 0.001667 m3

**mt13piz050** kg Elementos de sujeción de acero inoxidable (clavos, ganchos, puntas, etc.)
Datos técnicos: Coste energético 47.620 MJ; Emisión de CO2 7.000 kg; Código LER 17 04 05; Masa del elemento 1 kg; Volumen 0.000476 m3
