# Cerramiento natural de mimbre, calidad extra

- Propiedad del archivo: CYPE INGENIEROS, S.A.
- Formato: FIEBDC-3/2002
- Ámbito geográfico: Argentina
- Divisa: ARS
- Costes indirectos: 3.00 %
- Gastos generales: 13.00 %
- Beneficio industrial: 6.00 %
- IVA: 21.00 %

**UJV020** m² Cerramiento natural de mimbre, calidad extra.
Formación de cerramiento natural de mimbre, calidad extra, tejido con alambre galvanizado, suministrado en rollos de uno a dos metros de altura, sujeto con alambre galvanizado sobre un soporte existente (no incluido en este precio). Completamente terminado.
Incluye: Colocación del cerramiento natural y sujeción con alambre galvanizado.
Criterio de cómputo de proyecto: Superficie medida según documentación gráfica de Proyecto.
Criterio de cómputo de obra: Se medirá la superficie realmente ejecutada según especificaciones de Proyecto.

| Código | Ud | Descripción | Rendimiento | Precio | Importe |
|---|---|---|---|---|---|
| mt48cnj030b | m² | Mimbre natural extra cosido, H=1-2 m. (material) | 1.000 | 67.80 | 67.80 |
| mt08var050 | kg | Alambre galvanizado para atar, de 1,30 mm de diámetro. (material) | 0.100 | 9.62 | 0.96 |
| mo040 | h | Oficial jardinero. (mano de obra) | 0.216 | 205.27 | 44.34 |
| mo115 | h | Ayudante de jardinero. (mano de obra) | 0.216 | 145.05 | 31.33 |
| % | % | Herramientas | 2 % | 144.43 | 2.89 |
|  |  | Costes directos |  |  | 147.32 |
