# Revestimiento de baldosa de gres color blanco, acabado esmaltado liso, de 24,5x12x9 mm, en vasos de pileta

- Propiedad del archivo: CYPE INGENIEROS, S.A.
- Formato: FIEBDC-3/2002
- Ámbito geográfico: Argentina
- Costes indirectos: 3.00 %
- Gastos generales: 13.00 %
- Beneficio industrial: 6.00 %
- IVA: 21.00 %

**UPT020** m² Revestimiento de baldosa de gres color blanco, acabado esmaltado liso, de 24,5x12x9 mm, en vasos de pileta.
Suministro y colocación de revestimiento de baldosa de gres color blanco, acabado esmaltado liso, de 24,5x12x9 mm en suelos y paredes de vasos de piletas, recibidas con adhesivo cementoso normal, C2 TE, con deslizamiento reducido y tiempo abierto ampliado, color blanco, sobre revoque previo de mortero de cemento, confeccionado en obra, con aditivo hidrófugo, dosificación 1:3 y rejuntado con mortero de juntas de resinas reactivas RG, para junta abierta entre 3 y 15 mm. Incluso parte proporcional de cortes y limpieza final.
Incluye: Limpieza y humectación del paramento a revestir. Revoque previo del paramento. Colocación de una regla horizontal al inicio del revestimiento cerámico. Replanteo de las piezas en el paramento para el despiece de las mismas. Colocación de las piezas empleando llana de goma. Rejuntado con lechada de cemento. Limpieza del paramento.
Criterio de cómputo de proyecto: Superficie medida según documentación gráfica de Proyecto.
Criterio de cómputo de obra: Se medirá la superficie realmente ejecutada según especificaciones de Proyecto.

| Código | Ud | Descripción | Rendimiento | Precio | Importe |
|---|---|---|---|---|---|
| mt18bdk010aH | m² | Baldosa de gres color blanco, acabado esmaltado liso, de 24,5x12x9 mm. (material) | 1.000 | 3.65 | 3.65 |
| mt08aaa010a | m³ | Agua. (material) | 0.006 | 0.48 | 0.00 |
| mt01arg005a | t | Arena de cantera, para mortero preparado en obra. (material) | 0.044 | 6.31 | 0.28 |
| mt08cem000g | kg | Cemento gris en sacos. (material) | 13.500 | 0.09 | 1.22 |
| mt08adt010 | kg | Aditivo hidrófugo para impermeabilización de morteros u hormigones. (material) | 0.270 | 0.38 | 0.10 |
| mt47pre010 | Ud | Material complementario para revestimiento de piletas. (material) | 1.000 | 0.28 | 0.28 |
| mt09mcr021r | kg | Adhesivo cementoso mejorado, C2 TE, con deslizamiento reducido y tiempo abierto ampliado, color blanco. (material) | 4.000 | 0.21 | 0.84 |
| mt09mcr080a | kg | Mortero de juntas de resinas reactivas RG, para junta abierta entre 3 y 15 mm. (material) | 0.500 | 3.05 | 1.53 |
| mq06hor010 | h | Hormigonera. (maquinaria) | 0.021 | 0.67 | 0.01 |
| mo024 | h | Oficial albañil especializado en trabajos de mampostería especializado en revestimientos cerámicos. (mano de obra) | 0.703 | 2.95 | 2.07 |
| mo062 | h | Medio oficial albañil especializado en trabajos de mampostería especializado en revestimientos cerámicos. (mano de obra) | 0.773 | 2.17 | 1.68 |
| % | % | Herramientas | 3 % | 11.66 | 0.35 |
|  |  | Costes directos |  |  | 12.01 |
