# Protección de ascensor con tablero de madera

- Propiedad del archivo: CYPE INGENIEROS, S.A.
- Formato: FIEBDC-3/2002
- Ámbito geográfico: Argentina
- Costes indirectos: 3.00 %
- Gastos generales: 13.00 %
- Beneficio industrial: 6.00 %
- IVA: 21.00 %

## 0 Trabajos preparatorios

### 0M Equipamiento

#### 0MP Protección

**0MP030** Ud Protección de ascensor con tablero de madera, plástico y cinta adhesiva, cubriendo suelo y paramentos en toda su altura, durante los trabajos de rehabilitación o reforma, y posterior retirada de la protección.
Suministro y colocación de tablero de madera, plástico y cinta adhesiva cubriendo el suelo y los paramentos interiores del ascensor en toda su altura, para protegerlo frente a golpes, suciedad y el polvo generado por los trabajos de rehabilitación o reforma. Incluso vigilancia y mantenimiento de la protección mientras duren los trabajos, posterior retirada, recogida y carga manual sobre camión o contenedor.
Incluye: Colocación de la protección. Retirada de la protección y carga sobre contenedor.
Criterio de cómputo de proyecto: Número de unidades previstas, según documentación gráfica de Proyecto.
Criterio de cómputo de obra: Se medirá el número de unidades realmente ejecutadas según especificaciones de Proyecto.

| Código | Ud | Descripción | Rendimiento | Precio | Importe |
|---|---|---|---|---|---|
| mt08eft010a | m² | Tablero aglomerado hidrófugo, de 19 mm de espesor. (material) | 6.000 | 4.15 | 24.90 |
| mt32war020 | m² | Lámina de polietileno transparente, de 0,2 mm de espesor. (material) | 6.000 | 0.10 | 0.60 |
| mt32war030 | m | Cinta plástica autoadhesiva. (material) | 15.000 | 0.02 | 0.30 |
| mo112 | h | Ayudante general de construcción. (mano de obra) | 2.445 | 3.73 | 9.12 |
| % | % | Costos directos complementarios | 2 % | 34.92 | 0.70 |
|  |  | Costes directos |  |  | 35.62 |
