# Protección provisional del techo del edificio frente a la lluvia, con tableros y lona impermeable, y posterior retirada de la protección

- Propiedad del archivo: CYPE INGENIEROS, S.A.
- Formato: FIEBDC-3/2002
- Ámbito geográfico: Argentina
- Costes indirectos: 3.00 %
- Gastos generales: 13.00 %
- Beneficio industrial: 6.00 %
- IVA: 21.00 %

## 0 Trabajos preparatorios

### 0M Equipamiento

#### 0MP Protección

**0MP040** m² Protección provisional del techo del edificio frente a la lluvia, con tableros y lona impermeable, y posterior retirada de la protección.
Suministro y colocación de tableros y lona impermeable, para proteger provisionalmente el techo del edificio frente a la lluvia. Incluso fijación de la lona con cuerda de poliamida, vigilancia y mantenimiento de la protección mientras duren los trabajos, posterior retirada, recogida y carga manual sobre camión o contenedor.
Incluye: Colocación de la protección. Retirada de la protección y carga sobre contenedor.
Criterio de cómputo de proyecto: Superficie medida según documentación gráfica de Proyecto.
Criterio de cómputo de obra: Se medirá la superficie realmente ejecutada según especificaciones de Proyecto.

| Código | Ud | Descripción | Rendimiento | Precio | Importe |
|---|---|---|---|---|---|
| mt08eft010a | m² | Tablero aglomerado hidrófugo, de 19 mm de espesor. (material) | 1.000 | 4.15 | 4.15 |
| mt32war060 | m² | Lona impermeable de protección, de polietileno, con malla de refuerzo y cuerda perimetral de poliamida para el ajuste de la lona. (material) | 1.150 | 2.58 | 2.97 |
| mt32war030 | m | Cinta plástica autoadhesiva. (material) | 2.500 | 0.02 | 0.05 |
| mo113 | h | Ayudante de albañil especializado en trabajos de mampostería. (mano de obra) | 0.575 | 3.65 | 2.10 |
| % | % | Costos directos complementarios | 2 % | 9.27 | 0.19 |
|  |  | Costes directos |  |  | 9.46 |
