# Apeo de fachada mediante la colocación de un armazón metálico y su arriostramiento con un andamio estabilizador

- Propiedad del archivo: CYPE INGENIEROS, S.A.
- Formato: FIEBDC-3/2002
- Ámbito geográfico: Argentina
- Costes indirectos: 3.00 %
- Gastos generales: 13.00 %
- Beneficio industrial: 6.00 %
- IVA: 21.00 %

## 0 Trabajos preparatorios

### 0P Encofrados, apeos y cimbras

#### 0PB Elementos estructurales verticales

**0PB010** m² Apeo de fachada mediante la colocación de un armazón metálico y su arriostramiento con un andamio estabilizador, utilizando un sistema de vigas aligeradas que se ancla a unos contrapesos de dados de hormigón armado.
Ejecución del apeo de la fachada mediante la colocación de un armazón metálico y su arriostramiento con un andamio estabilizador, utilizando un sistema de vigas aligeradas, diagonales y otros accesorios, anclado a unos contrapesos formados por dados de hormigón armado. Incluso parte proporcional de montaje y desmontaje, alquiler, arriostramientos, contrapesos de dados de hormigón, lonas de protección, formación del paso de peatones y protección del mismo, etc.
Incluye: Replanteo y marcado de ejes de apoyo. Limpieza y nivelación de la superficie de apoyo. Instalación y puesta en carga del apeo. Desmontaje y retirada del apeo tras la finalización de las obras.
Criterio de cómputo de proyecto: Superficie medida según documentación gráfica de Proyecto.
Criterio de cómputo de obra: Se medirá la superficie realmente ejecutada según especificaciones de Proyecto.

| Código | Ud | Descripción | Rendimiento | Precio | Importe |
|---|---|---|---|---|---|
| mt50spa2103000 | m² | Apeo de fachada con andamio estabilizante, estructura metálica y contrapesos de hormigón armado, incluso montaje, colado y empresillado de fachada para su anclaje al andamio y desmontaje. (material) | 1.000 | 30.00 | 30.00 |
| % | % | Costos directos complementarios | 2 % | 30.00 | 0.60 |
|  |  | Costes directos |  |  | 30.60 |
