# Alquiler mensual de montacargas de obra con cremallera y pistón de 4 detenidas y 1000 kg de carga máxima

- Propiedad del archivo: CYPE INGENIEROS, S.A.
- Formato: FIEBDC-3/2002
- Ámbito geográfico: Argentina
- Divisa: ARS
- Costes indirectos: 3.00 %
- Gastos generales: 13.00 %
- Beneficio industrial: 6.00 %
- IVA: 21.00 %

## 0 Trabajos preparatorios

### 0X Andamios y maquinaria de elevación

#### 0XM Montacargas

**0XM010** Ud Alquiler mensual de montacargas de obra con cremallera y pistón de 4 detenidas y 1000 kg de carga máxima.
Alquiler mensual de montacargas de obra con sistema de elevación compuesto por cremallera y pistón, para transporte de materiales, de 4 detenidas y 1000 kg de carga máxima.
Incluye: Revisión periódica para garantizar su estabilidad y condiciones de seguridad.
Criterio de cómputo de proyecto: Número de unidades previstas, según documentación gráfica de Proyecto.
Criterio de cómputo de obra: Amortización en forma de alquiler mensual, según condiciones definidas en el contrato suscrito con la empresa suministradora.
Criterio de valoración económica: El precio incluye el mantenimiento y el seguro de responsabilidad civil.

| Código | Ud | Descripción | Rendimiento | Precio | Importe |
|---|---|---|---|---|---|
| mq07mon100a | Ud | Alquiler mensual de montacargas de obra con cremallera para transporte de materiales de 4 detenidas y 1000 kg de carga máxima. (maquinaria) | 1.159 | 10115.86 | 11724.28 |
| % | % | Herramientas | 2 % | 11724.28 | 234.49 |
|  |  | Costes directos |  |  | 11958.77 |
