# Solera ventilada de hormigón armado de 20+4 cm de canto

- Propiedad del archivo: CYPE INGENIEROS, S.A.
- Formato: FIEBDC-3/2002
- Ámbito geográfico: Argentina
- Costes indirectos: 3.00 %
- Gastos generales: 13.00 %
- Beneficio industrial: 6.00 %
- IVA: 21.00 %

## A Movimiento de suelos

### AN Nivelación

#### ANS Soleras

**ANS021** m² Solera ventilada de hormigón armado de 20+4 cm de canto, sobre encofrado perdido de módulos de polipropileno reciclado Módulo Soliglú "DALIFORMA", realizada con hormigón H-21, condición de exposición no agresiva, tamaño máximo del agregado 13,2 mm, ámbito de consistencia A-3, elaborado, y colado con bomba, y malla soldada Q 131 de acero AM 500 N sobre separadores homologados, en capa de compresión de 4 cm de espesor.
Formación de solera ventilada de hormigón armado de 20+4 cm de canto, sobre encofrado perdido de módulos de polipropileno reciclado compuesto por piezas Módulo Soliglú "DALIFORMA", realizada con hormigón H-21, condición de exposición no agresiva, tamaño máximo del agregado 13,2 mm, ámbito de consistencia A-3, elaborado, y colado con bomba, y malla soldada Q 131 150x150 mm de acero AM 500 N como armadura de reparto, colocada sobre separadores homologados en capa de compresión de 4 cm de espesor; apoyado todo ello sobre base de hormigón de limpieza (no incluida en este precio). Incluso cortes de piezas, realización de orificios para el paso de caños de ventilación, canalizaciones y cañerías de las instalaciones, colocación de un panel de poliestireno expandido de 2 cm de espesor para la ejecución de juntas de dilatación y emboquillado o conexión de los elementos exteriores (marcos de cámaras de inspección, sumideros, pileta de patio, etc.) de las redes de instalaciones ejecutadas bajo la solera.
Incluye: Replanteo de las piezas. Colocación y montaje de las piezas. Realización de los orificios de paso. Colocación de los elementos para paso de instalaciones. Colocación de la malla soldada. Colado y compactación del hormigón. Reglado y nivelación de la capa de compresión. Curado del hormigón.
Criterio de cómputo de proyecto: Superficie medida según documentación gráfica de Proyecto.
Criterio de cómputo de obra: Se medirá la superficie realmente ejecutada según especificaciones de Proyecto, sin deducir la superficie ocupada por las columnas situados dentro de su perímetro.

| Código | Ud | Descripción | Rendimiento | Precio | Importe |
|---|---|---|---|---|---|
| mt07cid010gj | m² | Encofrado perdido de módulos de polipropileno reciclado, modelo Módulo Soliglú "DALIFORMA", de 50x50x20 cm, para soleras y losas sanitarias ventiladas. (material) | 1.050 | 10.19 | 10.70 |
| mt07ame080dgb | m² | Malla soldada Q 131 separación 150x150 mm, con alambres longitudinales de 5 mm de diámetro y alambres transversales de 5,0 mm de diámetro, acero AM 500 N, según IRAM-IAS U 500-06. (material) | 1.100 | 2.93 | 3.22 |
| mt10haf071akc | m³ | Hormigón H-21, condición de exposición no agresiva, tamaño máximo del agregado 13,2 mm, ámbito de consistencia A-3, elaborado, según CIRSOC 201 1982. (material) | 0.077 | 97.48 | 7.51 |
| mt07aco020g | Ud | Separador homologado para nervios "in situ" en losas unidireccionales. (material) | 3.000 | 0.06 | 0.18 |
| mt16pea020b | m² | Panel rígido de poliestireno expandido, mecanizado lateral recto, de 20 mm de espesor, resistencia térmica 0,55 m²K/W, conductividad térmica 0,036 W/(mK), para junta de contracción. (material) | 0.050 | 1.76 | 0.09 |
| mq06bhe010 | h | Camión bomba estacionado en obra, para bombeo de hormigón. Incluso parte proporcional de desplazamiento. (maquinaria) | 0.004 | 173.88 | 0.70 |
| op00sie010 |  | Sierra de calar. | 1.000 | 0.00 | 0.00 |
| op00amo010 |  | Amoladora o radial. | 1.000 | 0.00 | 0.00 |
| au00auh040 |  | Vibrador de hormigón, eléctrico. | 1.000 | 0.00 | 0.00 |
| mo019 | h | Oficial albañil especializado en trabajos de mampostería. (mano de obra) | 0.099 | 8.24 | 0.82 |
| mo075 | h | Medio oficial albañil especializado en trabajos de mampostería. (mano de obra) | 0.099 | 5.78 | 0.57 |
| mo111 | h | Ayudante de albañil especializado en trabajos de mampostería. (mano de obra) | 0.099 | 5.56 | 0.55 |
| % | % | Costos directos complementarios | 2 % | 24.34 | 0.49 |
|  |  | Costes directos |  |  | 24.83 |
