# Excavación por bataches

- Propiedad del archivo: CYPE INGENIEROS, S.A.
- Formato: FIEBDC-3/2002
- Ámbito geográfico: Argentina
- Divisa: ARS
- Costes indirectos: 3.00 %
- Gastos generales: 13.00 %
- Beneficio industrial: 6.00 %
- IVA: 21.00 %

## A Acondicionamiento del terreno

### AZ Recalces

#### AZA Movimiento de tierras

**AZA020** m³ Excavación por bataches, en suelo de limo, hasta alcanzar la cara inferior del cimiento a recalzar, situada a una profundidad máxima de 0,5 m, con medios mecánicos, y carga a camión o contenedor. Incluso ayuda manual en zonas de difícil acceso para la maquinaria, picado de las zonas deterioradas de la fundación existente y eliminación de restos.
Excavación por bataches, en suelo de limo, hasta alcanzar la cara inferior del cimiento a recalzar, situada a una profundidad máxima de 0,5 m, con medios mecánicos, y carga a camión o contenedor. Incluso ayuda manual en zonas de difícil acceso para la maquinaria, picado de las zonas deterioradas de la fundación existente y eliminación de restos.
Incluye: Replanteo general y fijación de los puntos y niveles de referencia. Colocación de las camillas en las esquinas y extremos de las alineaciones. Excavación en sucesivas franjas horizontales y extracción de tierras. Refinado de fondos y laterales a mano, con extracción de las tierras. Carga a camión o contenedor de los materiales excavados.
Criterio de cómputo de proyecto: Volumen medido sobre las secciones teóricas de la excavación, según documentación gráfica de Proyecto.
Criterio de cómputo de obra: Se medirá el volumen teórico ejecutado según especificaciones de Proyecto, sin incluir los incrementos por excesos de excavación no autorizados, ni el relleno necesario para reconstruir la sección teórica por defectos imputables al Contratista. Se medirá la excavación una vez realizada y antes de que sobre ella se efectúe ningún tipo de relleno. Si el Contratista cerrase la excavación antes de conformada el cómputo, se entenderá que se aviene a lo que unilateralmente determine el director de la ejecución de la obra.
Criterio de valoración económica: El precio no incluye la apertura del cajeado ni el transporte de los materiales excavados.

| Código | Ud | Descripción | Rendimiento | Precio | Importe |
|---|---|---|---|---|---|
| mq01exn010a | h | Miniretroexcavadora sobre neumáticos, de 12,3 kW. (maquinaria) | 0.445 | 741.83 | 330.11 |
| mo113 | h | Ayudante de albañil especializado en trabajos de mampostería. (mano de obra) | 0.392 | 319.35 | 125.19 |
| % | % | Herramientas | 2 % | 455.30 | 9.11 |
|  |  | Costes directos |  |  | 464.41 |
