# Pasador para anclaje de elemento estructural de hormigón H-25 y canto 25 cm

- Propiedad del archivo: CYPE INGENIEROS, S.A.
- Formato: FIEBDC-3/2002
- Ámbito geográfico: Argentina
- Costes indirectos: 3.00 %
- Gastos generales: 13.00 %
- Beneficio industrial: 6.00 %
- IVA: 21.00 %

## C Fundaciones

### CC Muros de contención

#### CCJ Pasadores de transmisión de cargas

**CCJ020** Ud Pasador para anclaje de elemento estructural de hormigón H-25 y canto 25 cm, a muro de hormigón armado ya construido, sistema CRET "EDING APS" formado por pasador Goujon CRET-10, "EDING APS", de 20 mm de diámetro, de acero inoxidable de alta resistencia a la corrosión, capaz de transmitir un cortante mayorado de 20 kN.
Suministro y montaje de pasador para anclaje de elemento estructural de hormigón H-25 y canto 25 cm, a muro de hormigón armado ya construido, sistema CRET "EDING APS", formado por pasador Goujon CRET-10, "EDING APS", de 20 mm de diámetro, de acero inoxidable, clase 1.4401 y clase II de resistencia a la corrosión según SIA 179, dúctil, trabajado en frío, con límite elástico 620 N/mm², capaz de transmitir un cortante mayorado de 20 kN. Incluso utilización de sistema de localización de armaduras para evitar el corte de barras durante la perforación de los taladros y limpieza de los mismos.
Incluye: Replanteo. Saneado de la superficie del muro. Ejecución del taladro en el muro. Limpieza del polvo del interior del taladro. Inyección de la resina. Limpieza de restos.
Criterio de cómputo de proyecto: Número de unidades previstas, según documentación gráfica de Proyecto.
Criterio de cómputo de obra: Se medirá el número de unidades realmente ejecutadas según especificaciones de Proyecto.

| Código | Ud | Descripción | Rendimiento | Precio | Importe |
|---|---|---|---|---|---|
| mt07aap020a | Ud | Pasador Goujon CRET-10, "EDING APS", de 20 mm de diámetro, de acero inoxidable, clase 1.4401 y clase II de resistencia a la corrosión según SIA 179, dúctil, trabajado en frío, con límite elástico 620 N/mm², que cumple con las normas ISO 3651-1 e ISO 6892-1. (material) | 1.000 | 16.47 | 16.47 |
| mt07aap045 | Ud | Cartucho de resina para inyección, no retráctil, Evo V400 "EDING APS", de 400 ml. (material) | 0.200 | 12.36 | 2.47 |
| mq06eim060 | h | Aplicador manual para cartuchos de inyección de resinas, con accesorio mezclador. (maquinaria) | 0.343 | 1.58 | 0.54 |
| op00tal010 |  | Taladro. | 1.000 | 0.00 | 0.00 |
| mo041 | h | Oficial armador en hormigón armado. (mano de obra) | 0.322 | 8.65 | 2.79 |
| mo087 | h | Medio oficial armador en hormigón armado. (mano de obra) | 0.322 | 6.07 | 1.95 |
| % | % | Costos directos complementarios | 2 % | 24.22 | 0.48 |
|  |  | Costes directos |  |  | 24.70 |
