# Murete de 20 cm de espesor de mampostería

- Propiedad del archivo: CYPE INGENIEROS, S.A.
- Formato: FIEBDC-3/2002
- Ámbito geográfico: Argentina
- Costes indirectos: 3.00 %
- Gastos generales: 13.00 %
- Beneficio industrial: 6.00 %
- IVA: 21.00 %

## C Fundaciones

### CN Nivelación

#### CNF Mampostería compuesta

**CNF010** m² Murete de 20 cm de espesor de mampostería, de bloque hueco de hormigón, para revestir, color gris, 40x20x20 cm, resistencia normalizada R10 (10 N/mm²), recibida con mortero de cemento confeccionado en obra, con 300 kg/m³ de cemento, color gris, dosificación 1:5, suministrado en sacos, con pilastras intermedias y zuncho de coronación, de hormigón con armadura de acero ADN 420, cuantía 5 kg/m².
Ejecución de murete de 20 cm de espesor de mampostería, de bloque hueco de hormigón, para revestir, color gris, 40x20x20 cm, resistencia normalizada R10 (10 N/mm²), recibida con mortero de cemento confeccionado en obra, con 300 kg/m³ de cemento, color gris, dosificación 1:5, suministrado en sacos, con pilastras intermedias y zuncho de coronación, de hormigón con armadura de acero ADN 420, con una cuantía aproximada de 5 kg/m². Incluso parte proporcional de mermas y roturas, bordes endentados, ejecución de encuentros, enlaces entre murete y losas y elementos especiales.
Incluye: Limpieza y preparación de la superficie soporte. Replanteo. Colocación y aplomado de miras de referencia. Tendido de hilos entre miras. Preparación del mortero. Colocación de los bloques por hiladas a nivel. Colocación de las armaduras en las pilastras intermedias y en el zuncho de coronación, y posterior relleno de hormigón. Colado, vibrado y curado del hormigón. Realización de todos los trabajos necesarios para la resolución de huecos. Enlace entre murete y losas.
Criterio de cómputo de proyecto: Superficie medida según documentación gráfica de Proyecto, sin duplicar esquinas ni encuentros, deduciendo los huecos de superficie mayor de 2 m².
Criterio de cómputo de obra: Se medirá la superficie realmente ejecutada según especificaciones de Proyecto, deduciendo los huecos de superficie mayor de 2 m².

| Código | Ud | Descripción | Rendimiento | Precio | Importe |
|---|---|---|---|---|---|
| mt02bhg010d | Ud | Bloque hueco de hormigón, para revestir, color gris, 40x20x20 cm, resistencia normalizada R10 (10 N/mm²), incluso parte proporcional de piezas especiales: zunchos y medios. (material) | 12.500 | 0.61 | 7.63 |
| mt08aaa010a | m³ | Agua. (material) | 0.004 | 1.14 | 0.00 |
| mt01arg005a | t | Arena de cantera, para mortero preparado en obra. (material) | 0.025 | 14.73 | 0.37 |
| mt08cem000g | kg | Cemento gris en sacos. (material) | 4.673 | 0.13 | 0.61 |
| mt07aco090b | kg | Acero en barras nervuradas, ADN 420, elaborado en taller y colocado en obra, diámetros varios, según IRAM-IAS U 500-528. (material) | 5.000 | 1.32 | 6.60 |
| mt10haf070lga | m³ | Hormigón H-25, clase de exposición ambiental A2, tamaño máximo del agregado 19 mm, consistencia fluida, elaborado, según CIRSOC 201 2005. (material) | 0.020 | 95.10 | 1.90 |
| mq06hor010 | h | Hormigonera. (maquinaria) | 0.012 | 1.46 | 0.02 |
| op00ciz020 |  | Cizalla para acero en barras nervuradas. | 1.000 | 0.00 | 0.00 |
| op00ata010 |  | Atadora de ferralla. | 1.000 | 0.00 | 0.00 |
| au00auh040 |  | Vibrador de hormigón, eléctrico. | 1.000 | 0.00 | 0.00 |
| mo020 | h | Oficial albañil especializado en trabajos de mampostería. (mano de obra) | 0.819 | 8.24 | 6.75 |
| mo076 | h | Medio oficial albañil especializado en trabajos de mampostería. (mano de obra) | 0.410 | 5.78 | 2.37 |
| mo112 | h | Ayudante albañil especializado en trabajos de mampostería. (mano de obra) | 0.192 | 5.56 | 1.07 |
| % | % | Costos directos complementarios | 2 % | 27.32 | 0.55 |
|  |  | Costes directos |  |  | 27.87 |
