# Transporte, puesta en obra y retirada de equipo completo para la realización de inyecciones de resinas expansivas a presión, mediante el empleo de caños manguito, a una distancia de entre 50 y 100 km

- Propiedad del archivo: CYPE INGENIEROS, S.A.
- Formato: FIEBDC-3/2002
- Ámbito geográfico: Argentina
- Divisa: ARS
- Costes indirectos: 3.00 %
- Gastos generales: 13.00 %
- Beneficio industrial: 6.00 %
- IVA: 21.00 %

## C Fundaciones

### CZ Recalces

#### CZT Refuerzo del terreno con inyecciones

**CZT001** Ud Transporte, puesta en obra y retirada de equipo completo para la realización de inyecciones de resinas expansivas a presión, mediante el empleo de caños manguito, a una distancia de entre 50 y 100 km.
Transporte, puesta en obra y retirada de equipo completo para la realización de inyecciones de resinas expansivas a presión, mediante el empleo de caños manguito, a una distancia de entre 50 y 100 km.
Incluye: Transporte a la obra. Montaje del equipo. Desmontaje del equipo. Retirada del equipo.
Criterio de cómputo de proyecto: Número de unidades previstas, según documentación gráfica de Proyecto.
Criterio de cómputo de obra: Se medirá el número de unidades realmente ejecutadas según especificaciones de Proyecto.
Criterio de valoración económica: El precio incluye el desplazamiento a la obra del personal especializado y el transporte de los materiales.

| Código | Ud | Descripción | Rendimiento | Precio | Importe |
|---|---|---|---|---|---|
| mq03mpi010b | Ud | Transporte, puesta en obra y retirada de equipo completo para realización de inyecciones de resinas expansivas a presión, mediante el empleo de caños-manguito, a una distancia de entre 50 y 100 km. (maquinaria) | 1.159 | 50691.67 | 58751.65 |
| % | % | Herramientas | 2 % | 58751.65 | 1175.03 |
|  |  | Costes directos |  |  | 59926.68 |
