# Demolición de escalera de mampostería con cáscara tabicada o catalana, escalonado y revestimientos, con martillo neumático, y carga manual de escombros sobre camión o contenedor

- Propiedad del archivo: CYPE INGENIEROS, S.A.
- Formato: FIEBDC-3/2002
- Ámbito geográfico: Argentina
- Costes indirectos: 3.00 %
- Gastos generales: 13.00 %
- Beneficio industrial: 6.00 %
- IVA: 21.00 %

## D Demoliciones

### DE Estructuras

#### DEF Mampostería

**DEF060** m² Demolición de escalera de mampostería con cáscara tabicada o catalana, escalonado y revestimientos, con martillo neumático, y carga manual de escombros sobre camión o contenedor.
Demolición de escalera de mampostería con cáscara tabicada o catalana, escalonado y revestimientos, con martillo neumático. Incluso parte proporcional de limpieza, acopio, retirada y carga manual de escombros sobre camión o contenedor.
Incluye: Demolición del elemento con martillo neumático. Fragmentación de los escombros en piezas manejables. Retirada y acopio de escombros. Limpieza de los restos de obra. Carga manual de escombros sobre camión o contenedor.
Criterio de cómputo de proyecto: Superficie medida por su intradós en verdadera magnitud, según documentación gráfica de Proyecto.
Criterio de cómputo de obra: Se medirá, por el intradós, la superficie realmente demolida según especificaciones de Proyecto.

| Código | Ud | Descripción | Rendimiento | Precio | Importe |
|---|---|---|---|---|---|
| mq05mai030 | h | Martillo neumático. (maquinaria) | 0.400 | 3.54 | 1.42 |
| mq05pdm110 | h | Compresor portátil diesel media presión 10 m³/min. (maquinaria) | 0.200 | 6.00 | 1.20 |
| mo110 | h | Ayudante especializado albañil. (mano de obra) | 0.448 | 5.67 | 2.54 |
| mo111 | h | Ayudante albañil. (mano de obra) | 0.128 | 5.56 | 0.71 |
| % | % | Costos directos complementarios | 2 % | 5.87 | 0.12 |
|  |  | Costes directos |  |  | 5.99 |
