# Desmontaje de portón de garaje enrollable de hasta 5 m² de superficie, con medios manuales y carga manual de escombros sobre camión o contenedor

- Propiedad del archivo: CYPE INGENIEROS, S.A.
- Formato: FIEBDC-3/2002
- Ámbito geográfico: Argentina
- Costes indirectos: 3.00 %
- Gastos generales: 13.00 %
- Beneficio industrial: 6.00 %
- IVA: 21.00 %

## D Demoliciones

### DF Fachadas

#### DFD Defensas de exteriores

**DFD050** Ud Desmontaje de portón de garaje enrollable de hasta 5 m² de superficie, con medios manuales y carga manual de escombros sobre camión o contenedor.
Desmontaje de portón de garaje enrollable de hasta 5 m² de superficie, mecanismos y accesorios, con medios manuales, sin deteriorar los elementos constructivos a los que está sujeta. Incluso parte proporcional de limpieza, acopio, retirada y carga manual de escombros sobre camión o contenedor.
Incluye: Desmontaje de los elementos. Fragmentación de los escombros en piezas manejables. Retirada y acopio del material desmontado. Limpieza de los restos de obra. Carga del material desmontado y los restos de obra sobre camión o contenedor.
Criterio de cómputo de proyecto: Número de unidades previstas, según documentación gráfica de Proyecto.
Criterio de cómputo de obra: Se medirá el número de unidades realmente desmontadas según especificaciones de Proyecto.

| Código | Ud | Descripción | Rendimiento | Precio | Importe |
|---|---|---|---|---|---|
| mo017 | h | Oficial herrero. (mano de obra) | 0.499 | 8.37 | 4.18 |
| mo057 | h | Medio oficial herrero. (mano de obra) | 0.499 | 5.80 | 2.89 |
| mo111 | h | Ayudante de albañil especializado en trabajos de mampostería. (mano de obra) | 0.277 | 5.56 | 1.54 |
| % | % | Costos directos complementarios | 2 % | 8.61 | 0.17 |
|  |  | Costes directos |  |  | 8.78 |
