# Desmontaje de celosía de lamas de aluminio, con medios manuales, y carga manual de escombros sobre camión o contenedor

- Propiedad del archivo: CYPE INGENIEROS, S.A.
- Formato: FIEBDC-3/2002
- Ámbito geográfico: Argentina
- Costes indirectos: 3.00 %
- Gastos generales: 13.00 %
- Beneficio industrial: 6.00 %
- IVA: 21.00 %

## D Demoliciones

### DF Fachadas

#### DFD Defensas de exteriores

**DFD101** m² Desmontaje de celosía de lamas de aluminio, con medios manuales, y carga manual de escombros sobre camión o contenedor.
Desmontaje de celosía de lamas de aluminio, elementos de fijación y accesorios, con medios manuales, sin deteriorar los elementos constructivos sobre los que se sujeta. Incluso parte proporcional de limpieza, acopio, retirada y carga manual de escombros sobre camión o contenedor.
Incluye: Desmontaje de los elementos. Fragmentación de los escombros en piezas manejables. Retirada y acopio del material desmontado. Limpieza de los restos de obra. Carga del material desmontado y los restos de obra sobre camión o contenedor.
Criterio de cómputo de proyecto: Superficie medida según documentación gráfica de Proyecto.
Criterio de cómputo de obra: Se medirá la superficie realmente desmontada según especificaciones de Proyecto.

| Código | Ud | Descripción | Rendimiento | Precio | Importe |
|---|---|---|---|---|---|
| mo017 | h | Oficial herrero. (mano de obra) | 0.196 | 8.37 | 1.64 |
| mo057 | h | Medio oficial herrero. (mano de obra) | 0.196 | 5.80 | 1.14 |
| % | % | Costos directos complementarios | 2 % | 2.78 | 0.06 |
|  |  | Costes directos |  |  | 2.84 |
