# Demolición de remate de balcón con medios manuales, y carga manual de escombros sobre camión o contenedor

- Propiedad del archivo: CYPE INGENIEROS, S.A.
- Formato: FIEBDC-3/2002
- Ámbito geográfico: Argentina
- Costes indirectos: 3.00 %
- Gastos generales: 13.00 %
- Beneficio industrial: 6.00 %
- IVA: 21.00 %

## D Demoliciones

### DF Fachadas

#### DFR Remates de exteriores

**DFR020** m Demolición de remate de balcón con medios manuales, y carga manual de escombros sobre camión o contenedor.
Demolición de remate de balcón con medios manuales, sin deteriorar los elementos constructivos contiguos. Incluso parte proporcional de limpieza, acopio, retirada y carga manual de escombros sobre camión o contenedor.
Incluye: Demolición de los elementos. Retirada y acopio de escombros. Limpieza de los restos de obra. Carga de escombros sobre camión o contenedor.
Criterio de cómputo de proyecto: Longitud medida según documentación gráfica de Proyecto.
Criterio de cómputo de obra: Se medirá la longitud realmente demolida según especificaciones de Proyecto.

| Código | Ud | Descripción | Rendimiento | Precio | Importe |
|---|---|---|---|---|---|
| mo111 | h | Ayudante de albañil especializado en trabajos de mampostería. (mano de obra) | 0.128 | 5.56 | 0.71 |
| % | % | Costos directos complementarios | 2 % | 0.71 | 0.01 |
|  |  | Costes directos |  |  | 0.72 |
