# Desmontaje de jamba metálica, con medios manuales, y carga manual de escombros sobre camión o contenedor

- Propiedad del archivo: CYPE INGENIEROS, S.A.
- Formato: FIEBDC-3/2002
- Ámbito geográfico: Argentina
- Costes indirectos: 3.00 %
- Gastos generales: 13.00 %
- Beneficio industrial: 6.00 %
- IVA: 21.00 %

## D Demoliciones

### DF Fachadas

#### DFR Remates de exteriores

**DFR070** m Desmontaje de jamba metálica, con medios manuales, y carga manual de escombros sobre camión o contenedor.
Desmontaje de jamba formada por piezas metálicas, con medios manuales, sin deteriorar los elementos constructivos contiguos. Incluso parte proporcional de limpieza, acopio, retirada y carga manual de escombros sobre camión o contenedor.
Incluye: Desmontaje de los elementos. Retirada y acopio del material desmontado. Limpieza de los restos de obra. Carga del material desmontado y restos de obra sobre camión o contenedor.
Criterio de cómputo de proyecto: Longitud medida según documentación gráfica de Proyecto.
Criterio de cómputo de obra: Se medirá la longitud realmente desmontada según especificaciones de Proyecto.

| Código | Ud | Descripción | Rendimiento | Precio | Importe |
|---|---|---|---|---|---|
| mo019 | h | Oficial albañil especializado en trabajos de mampostería. (mano de obra) | 0.141 | 8.24 | 1.16 |
| mo111 | h | Ayudante de albañil especializado en trabajos de mampostería. (mano de obra) | 0.141 | 5.56 | 0.78 |
| % | % | Costos directos complementarios | 2 % | 1.94 | 0.04 |
|  |  | Costes directos |  |  | 1.98 |
