# Levantado con recuperación del material de bota-aguas de hormigón polímero y picado del material adhesivo adherido a su superficie

- Propiedad del archivo: CYPE INGENIEROS, S.A.
- Formato: FIEBDC-3/2002
- Ámbito geográfico: Argentina
- Costes indirectos: 3.00 %
- Gastos generales: 13.00 %
- Beneficio industrial: 6.00 %
- IVA: 21.00 %

## D Demoliciones

### DF Fachadas

#### DFR Remates de exteriores

**DFR100** m Levantado con recuperación del material de bota-aguas de hormigón polímero y picado del material adhesivo adherido a su superficie, con medios manuales, posterior reposición y carga manual de escombros sobre camión o contenedor.
Levantado de bota-aguas de hormigón polímero situado entre las jambas del hueco cubriendo los alféizares y picado del material adhesivo adherido a su superficie, con medios manuales y recuperación, acopio y colocación del material en el mismo emplazamiento, sin deteriorar los elementos constructivos contiguos. Incluso parte proporcional de limpieza, acopio, retirada y carga manual de escombros sobre camión o contenedor.
Incluye: Levantado manual de los elementos. Limpieza del reverso de las piezas del bota-aguas. Acopio de los materiales a reutilizar. Reposición del bota-aguas. Retirada y acopio de escombros. Limpieza de los restos de obra. Carga de escombros sobre camión o contenedor.
Criterio de cómputo de proyecto: Longitud medida según documentación gráfica de Proyecto.
Criterio de cómputo de obra: Se medirá la longitud realmente demolida según especificaciones de Proyecto.

| Código | Ud | Descripción | Rendimiento | Precio | Importe |
|---|---|---|---|---|---|
| mt08aaa010a | m³ | Agua. (material) | 0.006 | 1.54 | 0.01 |
| mt01arg005a | t | Arena de cantera, para mortero preparado en obra. (material) | 0.006 | 18.46 | 0.11 |
| mt08cem000g | kg | Cemento gris en sacos. (material) | 1.520 | 0.17 | 0.26 |
| mt08adt010 | kg | Aditivo hidrófugo para impermeabilización de morteros u hormigones. (material) | 0.030 | 1.23 | 0.04 |
| mt20wwa040 | kg | Adhesivo cementoso flexible y de gran adherencia. (material) | 1.080 | 0.51 | 0.55 |
| mt20wwa035 | Ud | Bote de imprimación para masillas (250 cm³). (material) | 0.022 | 5.49 | 0.12 |
| mt20wwa030 | Ud | Bote de masilla de poliuretano impermeable (310 cm³). (material) | 0.043 | 5.38 | 0.23 |
| mq06hor010 | h | Hormigonera. (maquinaria) | 0.017 | 1.72 | 0.03 |
| mo019 | h | Oficial albañil especializado en trabajos de mampostería. (mano de obra) | 0.505 | 8.24 | 4.16 |
| mo111 | h | Ayudante de albañil especializado en trabajos de mampostería. (mano de obra) | 0.264 | 5.56 | 1.47 |
| % | % | Costos directos complementarios | 2 % | 6.98 | 0.14 |
|  |  | Costes directos |  |  | 7.12 |
