# Desmontaje de vidrio laminar de seguridad de 4+4 mm de espesor, fijado sobre carpintería, con medios manuales, y carga manual del material desmontado sobre camión o contenedor

- Propiedad del archivo: CYPE INGENIEROS, S.A.
- Formato: FIEBDC-3/2002
- Ámbito geográfico: Argentina
- Costes indirectos: 3.00 %
- Gastos generales: 13.00 %
- Beneficio industrial: 6.00 %
- IVA: 21.00 %

## D Demoliciones

### DF Fachadas

#### DFV Vidrios

**DFV050** m² Desmontaje de vidrio laminar de seguridad de 4+4 mm de espesor, fijado sobre carpintería, con medios manuales, y carga manual del material desmontado sobre camión o contenedor.
Desmontaje con medios manuales de vidrio laminar de seguridad compuesto por dos lunas de 4 mm de espesor unidas mediante una lámina de butiral de polivinilo, fijado sobre carpintería, acuñado mediante calzos de apoyo perimetrales y laterales, y sellado con silicona, sin deteriorar la carpintería a la que se sujeta. Incluso parte proporcional de limpieza de silicona en la carpintería, acopio, retirada y carga manual del material desmontado sobre camión o contenedor.
Incluye: Desmontaje de los elementos. Retirada y acopio del material desmontado. Limpieza de los restos de obra. Carga del material desmontado sobre camión o contenedor.
Criterio de cómputo de proyecto: Superficie medida según documentación gráfica de Proyecto.
Criterio de cómputo de obra: Se medirá la superficie realmente desmontada según especificaciones de Proyecto.

| Código | Ud | Descripción | Rendimiento | Precio | Importe |
|---|---|---|---|---|---|
| mo054 | h | Oficial colocador de vidrios. (mano de obra) | 0.487 | 8.90 | 4.33 |
| mo108 | h | Medio oficial colocador de vidrios. (mano de obra) | 0.487 | 6.25 | 3.04 |
| % | % | Costos directos complementarios | 2 % | 7.37 | 0.15 |
|  |  | Costes directos |  |  | 7.52 |
