# Demolición de trasdosado directo de dos placas de yeso laminado, atornillado a perfiles metálicos, con medios manuales, y carga manual de escombros sobre camión o contenedor

- Propiedad del archivo: CYPE INGENIEROS, S.A.
- Formato: FIEBDC-3/2002
- Ámbito geográfico: Argentina
- Costes indirectos: 3.00 %
- Gastos generales: 13.00 %
- Beneficio industrial: 6.00 %
- IVA: 21.00 %

## D Demoliciones

### DP Tabiques y revestimientos de placas

#### DPW Revestimientos de placas

**DPW010** m² Demolición de trasdosado directo de dos placas de yeso laminado, atornillado a perfiles metálicos, con medios manuales, y carga manual de escombros sobre camión o contenedor.
Demolición de trasdosado directo de dos placas de yeso laminado (15+15 mm), atornillado a perfiles metálicos, de 45 mm de espesor total, con medios manuales, sin afectar a la estabilidad de los elementos constructivos contiguos. Incluso parte proporcional de demolición de sus revestimientos (revestimientos cerámicos, etc.), instalaciones empotradas y carpinterías, previo desmontaje de las hojas; desmontaje de perfilería, limpieza, acopio, retirada y carga manual de escombros sobre camión o contenedor.
Incluye: Demolición del trasdosado directo y sus revestimientos. Fragmentación de los escombros en piezas manejables. Retirada y acopio de escombros. Limpieza de los restos de obra. Carga de escombros sobre camión o contenedor.
Criterio de cómputo de proyecto: Superficie medida según documentación gráfica de Proyecto.
Criterio de cómputo de obra: Se medirá la superficie realmente demolida según especificaciones de Proyecto.

| Código | Ud | Descripción | Rendimiento | Precio | Importe |
|---|---|---|---|---|---|
| mo111 | h | Ayudante de albañil especializado en trabajos de mampostería. (mano de obra) | 0.339 | 5.56 | 1.88 |
| % | % | Costos directos complementarios | 2 % | 1.88 | 0.04 |
|  |  | Costes directos |  |  | 1.92 |
