# Desmontaje de inodoro adosado a muro, y accesorios, con medios manuales, acopio del material desmontado y posterior montaje

- Propiedad del archivo: CYPE INGENIEROS, S.A.
- Formato: FIEBDC-3/2002
- Ámbito geográfico: Argentina
- Costes indirectos: 3.00 %
- Gastos generales: 13.00 %
- Beneficio industrial: 6.00 %
- IVA: 16.00 %

## D Demoliciones

### DS Equipamiento

#### DSM Baños

**DSM010** Ud Desmontaje de inodoro adosado a muro, y accesorios, con medios manuales, acopio del material desmontado y posterior montaje.
Incluye: Desmontaje manual de los elementos. Acopio y protección en obra del material que se vaya a volver a montar. Colocación de los elementos de fijación. Nivelación, aplomado y colocación del aparato. Conexión a la red de evacuación. Conexión a la red de agua fría. Montaje de accesorios y complementos. Retirada y acopio de escombros. Limpieza de los restos de obra. Carga de escombros sobre camión o contenedor. Sellado de juntas.

| Código | Ud | Descripción | Rendimiento | Precio | Importe |
|---|---|---|---|---|---|
| mt30www010 | Ud | Material auxiliar para instalación de artefacto sanitario. (material) | 1.000 | 1.36 | 1.36 |
| mo006 | h | Oficial plomero. (mano de obra) | 2.821 | 8.01 | 22.60 |
| mo104 | h | Peón albañil. (mano de obra) | 2.850 | 5.17 | 14.73 |
| % | % | Costos directos complementarios | 2 % | 38.69 | 0.77 |
|  |  | Costes directos |  |  | 39.46 |
