# Demolición de entrada obra de mampostería, de 80 cm de diámetro, con martillo neumático, y carga manual de escombros sobre camión o contenedor

- Propiedad del archivo: CYPE INGENIEROS, S.A.
- Formato: FIEBDC-3/2002
- Ámbito geográfico: Argentina
- Costes indirectos: 3.00 %
- Gastos generales: 13.00 %
- Beneficio industrial: 6.00 %
- IVA: 21.00 %

## D Demoliciones

### DU Urbanización interior del lote

#### DUA Alcantarillado

**DUA040** m Demolición de entrada obra de mampostería, de 80 cm de diámetro, con martillo neumático, y carga manual de escombros sobre camión o contenedor.
Demolición de entrada de obra de mampostería, de 80 cm de diámetro, con martillo neumático, sin deteriorar las colectoras que pudieran enlazar con ella. Incluso parte proporcional de demolición de solera de apoyo, limpieza, acopio, retirada y carga manual de escombros sobre camión o contenedor.
Incluye: Demolición del elemento con martillo neumático. Fragmentación de los escombros en piezas manejables. Retirada y acopio de escombros. Carga manual de escombros sobre camión o contenedor.
Criterio de cómputo de proyecto: Longitud medida según documentación gráfica de Proyecto.
Criterio de cómputo de obra: Se medirá la longitud realmente demolida según especificaciones de Proyecto.

| Código | Ud | Descripción | Rendimiento | Precio | Importe |
|---|---|---|---|---|---|
| mq05mai030 | h | Martillo neumático. (maquinaria) | 0.915 | 4.17 | 3.82 |
| mq05pdm110 | h | Compresor portátil diesel media presión 10 m³/min. (maquinaria) | 0.458 | 7.08 | 3.24 |
| mo110 | h | Ayudante general de construcción. (mano de obra) | 0.965 | 5.67 | 5.47 |
| mo111 | h | Ayudante de albañil especializado en trabajos de mampostería. (mano de obra) | 1.037 | 5.56 | 5.77 |
| % | % | Costos directos complementarios | 2 % | 18.30 | 0.37 |
|  |  | Costes directos |  |  | 18.67 |
