# Relleno de trasdós de cáscara con hormigón celular a base de cemento y aditivo plastificante-aireante

- Propiedad del archivo: CYPE INGENIEROS, S.A.
- Formato: FIEBDC-3/2002
- Ámbito geográfico: Argentina
- Divisa: ARS
- Costes indirectos: 3.00 %
- Gastos generales: 13.00 %
- Beneficio industrial: 6.00 %
- IVA: 21.00 %

## E Estructuras

### EF Mampostería

#### EFE Cáscaras

**EFE021** m³ Relleno de trasdós de cáscara con hormigón celular a base de cemento y aditivo plastificante-aireante, con medios mecánicos, de resistencia a compresión 0,2 MPa y 350 kg/m³ de densidad, confeccionado en obra con cemento gris y aditivo plastificante-aireante.
Relleno de trasdós de cáscara con hormigón celular a base de cemento y aditivo plastificante-aireante, con medios mecánicos, de resistencia a compresión 0,2 MPa y 350 kg/m³ de densidad, confeccionado en obra con cemento gris y aditivo plastificante-aireante.
Incluye: Extendido del material de relleno en tongadas de espesor uniforme. Reglado y nivelación de la superficie de acabado.
Criterio de cómputo de proyecto: Volumen medido según documentación gráfica de Proyecto.
Criterio de cómputo de obra: Se medirá el volumen realmente ejecutado según especificaciones de Proyecto.

| Código | Ud | Descripción | Rendimiento | Precio | Importe |
|---|---|---|---|---|---|
| mt08cem000g | kg | Cemento gris en sacos. (material) | 300.000 | 2.35 | 705.00 |
| mt08adt050 | kg | Aditivo plastificante-aireante para hormigones celulares. (material) | 3.000 | 51.69 | 155.07 |
| mt08aaa010a | m³ | Agua. (material) | 0.400 | 12.28 | 4.91 |
| mq06cel010 | h | Equipo para fabricación y bombeo de hormigón celular a base de cemento y aditivo plastificante-aireante, de 12 m³/h. (maquinaria) | 0.350 | 526.92 | 184.42 |
| mo020 | h | Oficial albañil especializado en trabajos de mampostería. (mano de obra) | 0.665 | 437.33 | 290.82 |
| mo113 | h | Ayudante de albañil especializado en trabajos de mampostería. (mano de obra) | 1.329 | 312.30 | 415.05 |
| % | % | Herramientas | 2 % | 1755.27 | 35.11 |
|  |  | Costes directos |  |  | 1790.38 |
