# Estructura de hormigón armado con una altura libre de planta de hasta 3 m

- Propiedad del archivo: CYPE INGENIEROS, S.A.
- Formato: FIEBDC-3/2002
- Ámbito geográfico: Argentina
- Costes indirectos: 0.03 %
- Gastos generales: 13.00 %
- Beneficio industrial: 6.00 %
- IVA: 21.00 %

## E Estructuras

### EH Hormigón armado

#### EHB Sistemas de losas

**EHB010** m² Estructura de hormigón armado con una altura libre de planta de hasta 3 m, realizada con hormigón H-21, condición de exposición no agresiva, tamaño máximo del agregado 19,0 mm, ámbito de consistencia A-3, elaborado, y vertido con bomba, volumen total de hormigón 0,111 m³/m², y acero ADN 420, con una cuantía total de 11 kg/m², formada por: losa unidireccional, horizontal, de altura 25 cm = (5 cm aislante bajo vigueta + 15 cm vigueta) + 5 cm, con sistema de semivigueta y entrevigado de EPS con ausencia de puente térmico, "ISOLFORG", mecanizado lateral machihembrado, sin armadura de espera y malla soldada Q 55 de acero AM 500 N en capa de compresión, con sistema de encofrado parcial; vigas planas con un panel de poliestireno expandido "ISOLFORG" bajo las vigas para eliminar los puentes térmicos, y la armadura apoyada sobre separadores homologados; sin incluir repercusión de columnas.
Formación de estructura de hormigón armado con una altura libre de planta de hasta 3 m, realizada con hormigón H-21, condición de exposición no agresiva, tamaño máximo del agregado 19,0 mm, ámbito de consistencia A-3, elaborado, y vertido con bomba con un volumen total de hormigón en losa, vigas y columnas de 0,111 m³/m², y acero ADN 420 en zona de refuerzo de negativos, conectores de viguetas, zunchos y vigas con una cuantía total de 11 kg/m², compuesta de los siguientes elementos: LOSA UNIDIRECCIONAL: horizontal, de altura 25 cm = (5 cm aislante bajo vigueta + 15 cm vigueta) + 5 cm; sistema de losas unidireccionales con ausencia de puente térmico, "ISOLFORG", formado por semivigueta y entrevigado de poliestireno expandido con mecanizado lateral machihembrado, de 20 cm de canto, sin armadura de espera; capa de compresión de 5 cm de espesor, con armadura de reparto formada por malla soldada Q 55 250x250 mm de acero AM 500 N, incluso parte proporcional de zunchos perimetrales de planta, montaje y desmontaje del sistema de encofrado parcial con puntales y sopandas metálicas; VIGAS: planas con un panel de poliestireno expandido "ISOLFORG" bajo las vigas para eliminar los puentes térmicos, y la armadura apoyada sobre separadores homologados. Remate en borde de losa con molde de poliestireno expandido para cornisa. Sin incluir repercusión de columnas.
Incluye: Replanteo del sistema de encofrado. Montaje del sistema de encofrado. Replanteo de la geometría de la planta sobre el encofrado. Colocación de moldes para cornisas. Montaje del sistema de vigueta y entrevigado. Colocación de las armaduras con separadores homologados. Vertido y compactación del hormigón en losa. Reglado y nivelación de la capa de compresión. Curado del hormigón. Desmontaje del sistema de encofrado en losa. Reparación de defectos superficiales.
Criterio de cómputo de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eva010a | m² | Sistema de encofrado recuperable para la ejecución de vigas de hormigón para revestir, compuesto de: puntales metálicos telescópicos, sopandas metálicas y superficie encofrante de madera tratada reforzada con varillas y perfiles, hasta 3 m de altura libre de planta. (material) | 0.280 | 20.53 | 5.75 |
| mt08efu020a | m² | Sistema de encofrado parcial para losa unidireccional de hormigón armado, hasta 3 m de altura libre de planta, compuesto de: puntales, sopandas metálicas y superficie encofrante de madera tratada reforzada con varillas y perfiles. (material) | 0.820 | 2.29 | 1.88 |
| mt08cor010a | m | Molde de poliestireno expandido para cornisa. (material) | 0.100 | 8.08 | 0.81 |
| mt07vis010b | m | Sistema de losas unidireccionales, "ISOLFORG", formado por semivigueta y entrevigado de poliestireno expandido con mecanizado lateral machihembrado, de 20 cm de altura (15 cm de altura de vigueta y 5 cm de aislante bajo vigueta), sin armadura de espera y Lmedia = <4 m. (material) | 0.165 | 8.25 | 1.36 |
| mt07vis010h | m | Sistema de losas unidireccionales, "ISOLFORG", formado por semivigueta y entrevigado de poliestireno expandido con mecanizado lateral machihembrado, de 20 cm de altura (15 cm de altura de vigueta y 5 cm de aislante bajo vigueta), sin armadura de espera y Lmedia = 4,01 a 5 m. (material) | 0.908 | 9.06 | 8.23 |
| mt07vis010n | m | Sistema de losas unidireccionales, "ISOLFORG", formado por semivigueta y entrevigado de poliestireno expandido con mecanizado lateral machihembrado, de 20 cm de altura (15 cm de altura de vigueta y 5 cm de aislante bajo vigueta), sin armadura de espera y Lmedia = 5,01 a 6 m. (material) | 0.495 | 9.32 | 4.61 |
| mt07vis010t | m | Sistema de losas unidireccionales, "ISOLFORG", formado por semivigueta y entrevigado de poliestireno expandido con mecanizado lateral machihembrado, de 20 cm de altura (15 cm de altura de vigueta y 5 cm de aislante bajo vigueta), sin armadura de espera y Lmedia = >6 m. (material) | 0.083 | 9.68 | 0.80 |
| mt07aco020c | Ud | Separador homologado para vigas. (material) | 0.200 | 0.07 | 0.01 |
| mt07vis020b | m² | Panel de poliestireno expandido, Base de Unión Térmica "ISOLFORG", de 5 cm de espesor, con ranuras en forma de cola de milano, para eliminar puentes térmicos en vigas, en el sistema de losas unidireccionales Isolforg. (material) | 0.280 | 3.06 | 0.86 |
| mt07aco090b | kg | Acero en barras nervuradas, ADN 420, elaborado en taller y colocado en obra, diámetros varios, según IRAM-IAS U 500-528. (material) | 11.000 | 1.32 | 14.52 |
| mt07ame080bbd | m² | Malla soldada Q 55 separación 250x250 mm, con alambres longitudinales de 4,2 mm de diámetro y alambres transversales de 4,2 mm de diámetro, acero AM 500 N, según IRAM-IAS U 500-06. (material) | 1.100 | 1.24 | 1.36 |
| mt10haf071alc | m³ | Hormigón H-21, condición de exposición no agresiva, tamaño máximo del agregado 19,0 mm, ámbito de consistencia A-3, elaborado, según CIRSOC 201 1982. (material) | 0.111 | 93.01 | 10.32 |
| mq06bhe010 | h | Camión bomba estacionado en obra, para bombeo de hormigón. Incluso parte proporcional de desplazamiento. (maquinaria) | 0.006 | 154.75 | 0.93 |
| op00ciz020 |  | Cizalla para acero en barras nervuradas. | 1.000 | 0.00 | 0.00 |
| op00ata010 |  | Atadora de ferralla. | 1.000 | 0.00 | 0.00 |
| op00sie020 |  | Sierra de disco fijo, para mesa de trabajo. | 1.000 | 0.00 | 0.00 |
| au00auh040 |  | Vibrador de hormigón, eléctrico. | 1.000 | 0.00 | 0.00 |
| mo041 | h | Oficial de estructura de hormigón. (mano de obra) | 0.903 | 10.35 | 9.35 |
| mo085 | h | Ayudante de estructura de hormigón. (mano de obra) | 0.903 | 7.27 | 6.56 |
| % | % | Costos directos complementarios | 2 % | 67.35 | 1.35 |
|  |  | Costes directos |  |  | 68.70 |
