# Losa sanitaria de hormigón armado de 20+4 cm de altura total

- Propiedad del archivo: CYPE INGENIEROS, S.A.
- Formato: FIEBDC-3/2002
- Ámbito geográfico: Argentina
- Costes indirectos: 3.00 %
- Gastos generales: 13.00 %
- Beneficio industrial: 6.00 %
- IVA: 21.00 %

## E Estructuras

### EH Hormigón armado

#### EHI Losas sanitarias ventiladas

**EHI011** m² Losa sanitaria de hormigón armado de 20+4 cm de altura total, sobre encofrado perdido de módulos de polipropileno reciclado, Módulo Soliglú "DALIFORMA", realizada con hormigón H-21, condición de exposición no agresiva, tamaño máximo del agregado 13,2 mm, ámbito de consistencia A-3, elaborado, y colado con bomba, acero ADN 420, cuantía 3 kg/m², y malla soldada Q 131 de acero AM 500 N sobre separadores homologados, en capa de compresión de 4 cm de espesor.
Formación de losa sanitaria de hormigón armado de 20+4 cm de altura total, sobre encofrado perdido de módulos de polipropileno reciclado, Módulo Soliglú "DALIFORMA", realizada con hormigón H-21, condición de exposición no agresiva, tamaño máximo del agregado 13,2 mm, ámbito de consistencia A-3, elaborado, y colado con bomba, acero ADN 420 en zona de zunchos y vigas de fundación, cuantía 3 kg/m², malla soldada Q 131 150x150 mm de acero AM 500 N como armadura de reparto, colocada sobre separadores homologados, en capa de compresión de 4 cm de espesor; apoyado todo ello sobre base de hormigón de limpieza (no incluida en este precio). Incluso parte proporcional de zunchos perimetrales de planta conformados con sistema de encofrado recuperable de tableros de madera y realización de orificios para el paso de caños de ventilación, canalizaciones y cañerías de las instalaciones.
Incluye: Replanteo de los módulos. Montaje del sistema de encofrado auxiliar. Colocación y montaje de los módulos. Realización de los orificios de paso. Colocación de la armadura. Colocación de los elementos para paso de instalaciones. Colado y compactación del hormigón. Reglado y nivelación de la capa de compresión. Curado del hormigón. Desmontaje del sistema de encofrado auxiliar. Reparación de defectos superficiales.
Criterio de cómputo de proyecto: Superficie medida desde las caras exteriores de los zunchos del perímetro, según documentación gráfica de Proyecto, deduciendo los huecos de superficie mayor de 6 m².
Criterio de cómputo de obra: Se medirá, desde las caras exteriores de los zunchos del perímetro, la superficie realmente ejecutada según especificaciones de Proyecto, deduciendo los huecos de superficie mayor de 6 m². Se consideran incluidos todos los elementos integrantes de la estructura señalados en los planos y detalles del Proyecto.

| Código | Ud | Descripción | Rendimiento | Precio | Importe |
|---|---|---|---|---|---|
| mt07cid010gj | m² | Encofrado perdido de módulos de polipropileno reciclado, modelo Módulo Soliglú "DALIFORMA", de 50x50x20 cm, para soleras y losas sanitarias ventiladas. (material) | 1.050 | 10.19 | 10.70 |
| mt08efa010 | m² | Sistema de encofrado recuperable de tableros de madera para zunchos perimetrales. (material) | 0.100 | 1.27 | 0.13 |
| mt07aco090b | kg | Acero en barras nervuradas, ADN 420, elaborado en taller y colocado en obra, diámetros varios, según IRAM-IAS U 500-528. (material) | 3.000 | 1.32 | 3.96 |
| mt07ame080dgb | m² | Malla soldada Q 131 separación 150x150 mm, con alambres longitudinales de 5 mm de diámetro y alambres transversales de 5,0 mm de diámetro, acero AM 500 N, según IRAM-IAS U 500-06. (material) | 1.100 | 2.93 | 3.22 |
| mt10haf071akc | m³ | Hormigón H-21, condición de exposición no agresiva, tamaño máximo del agregado 13,2 mm, ámbito de consistencia A-3, elaborado, según CIRSOC 201 1982. (material) | 0.127 | 97.48 | 12.38 |
| mq06vib020 | h | Regla vibrante de 3 m. (maquinaria) | 0.093 | 4.78 | 0.44 |
| mq06bhe010 | h | Camión bomba estacionado en obra, para bombeo de hormigón. Incluso parte proporcional de desplazamiento. (maquinaria) | 0.006 | 173.88 | 1.04 |
| op00ciz020 |  | Cizalla para acero en barras nervuradas. | 1.000 | 0.00 | 0.00 |
| op00ata010 |  | Atadora de armadura. | 1.000 | 0.00 | 0.00 |
| op00sie020 |  | Sierra de disco fijo, para mesa de trabajo. | 1.000 | 0.00 | 0.00 |
| op00sie010 |  | Sierra de calar. | 1.000 | 0.00 | 0.00 |
| op00amo010 |  | Amoladora o radial. | 1.000 | 0.00 | 0.00 |
| au00auh040 |  | Vibrador de hormigón, eléctrico. | 1.000 | 0.00 | 0.00 |
| mo041 | h | Oficial armador en hormigón armado. (mano de obra) | 0.127 | 8.65 | 1.10 |
| mo087 | h | Medio oficial armador en hormigón armado. (mano de obra) | 0.127 | 6.07 | 0.77 |
| % | % | Costos directos complementarios | 2 % | 33.74 | 0.67 |
|  |  | Costes directos |  |  | 34.41 |
