# Refuerzo de columna de hormigón armado de 30x30 cm

- Propiedad del archivo: CYPE INGENIEROS, S.A.
- Formato: FIEBDC-3/2002
- Ámbito geográfico: Argentina
- Costes indirectos: 3.00 %
- Gastos generales: 13.00 %
- Beneficio industrial: 6.00 %
- IVA: 16.00 %

## E Estructuras

### EH Hormigón armado

#### EHZ Refuerzos

**EHZ041** m Refuerzo de columna de hormigón armado de 30x30 cm, mediante recrecido de 10 cm de espesor en todas sus caras, con hormigón para gunitar H-25, clase de exposición ambiental A2, tamaño máximo del agregado 19,0 mm, consistencia fluida, armado con una cuantía de acero de 120 kg/m³ de acero ADN 420.
Refuerzo de columna de hormigón armado de 30x30 cm, mediante recrecido de 10 cm de espesor en todas sus caras, con hormigón para gunitar H-25, clase de exposición ambiental A2, tamaño máximo del agregado 19,0 mm, consistencia fluida, armado con una cuantía de acero de 120 kg/m³ de acero ADN 420. Incluso p/p de preparación del soporte mediante picado de la superficie, alcanzando las barras principales de las esquinas; limpieza de la superficie de hormigón; anclaje de armaduras de refuerzo al losa superior e inferior; proyección del hormigón y limpieza de los restos generados.
Incluye: Picado de la totalidad del recubrimiento de la columna. Limpieza de la superficie de hormigón. Colocación de las armaduras de refuerzo. Proyección del hormigón. Limpieza de los restos.
Criterio de cómputo de proyecto: Longitud medida a ejes, según documentación gráfica de Proyecto.
Criterio de medición de obra: Se medirá, a ejes, la longitud realmente ejecutada según especificaciones de Proyecto.

| Código | Ud | Descripción | Rendimiento | Precio | Importe |
|---|---|---|---|---|---|
| mt47pgu010a | m³ | Hormigón para gunitar, cemento y agregados especiales, H-25, clase de exposición ambiental A2, tamaño máximo del agregado 19,0 mm, consistencia fluida, dosificación de cemento mayor de 400 kg/m³. (material) | 0.168 | 233.73 | 39.27 |
| mt07aco090b | kg | Acero en barras corrugadas, ADN 420, elaborado en taller y colocado en obra, diámetros varios, según IRAM-IAS U 500-528. (material) | 19.200 | 1.34 | 25.73 |
| mq06gun010 | h | Gunitadora de hormigón 24 CV. (maquinaria) | 0.347 | 11.85 | 4.11 |
| op00ciz020 |  | Cizalla para acero en barras corrugadas. | 1.000 | 0.00 | 0.00 |
| op00ata010 |  | Atadora de ferralla. | 1.000 | 0.00 | 0.00 |
| mo040 | h | Oficial de estructura de hormigón. (mano de obra) | 3.067 | 9.12 | 27.97 |
| mo083 | h | Ayudante de estructura de hormigón. (mano de obra) | 1.533 | 6.42 | 9.84 |
| % | % | Costos directos complementarios | 2 % | 106.92 | 2.14 |
|  |  | Costes directos |  |  | 109.06 |
