# Refuerzo a flexión por la cara superior de vigas o viguetas de hormigón armado

- Propiedad del archivo: CYPE INGENIEROS, S.A.
- Formato: FIEBDC-3/2002
- Ámbito geográfico: Argentina
- Costes indirectos: 3.00 %
- Gastos generales: 13.00 %
- Beneficio industrial: 6.00 %
- IVA: 21.00 %

## E Estructuras

### EH Hormigón armado

#### EHZ Refuerzos y anclajes

**EHZ100** m Refuerzo a flexión por la cara superior de vigas o viguetas de hormigón armado, mediante el sistema MBrace "BASF Construction Chemical", formado por laminado de fibra de carbono, MBrace Laminate "BASF Construction Chemical", de 50 mm de ancho y 1,4 mm de espesor, módulo de elasticidad 210000 N/mm², resistencia a tracción 3300 MPa y elongación última 1c65%, colocado con MBrace Laminate Adhesive HT "BASF Construction Chemical", sobre la superficie previamente lijada, regularizada con Concresive 1460 "BASF Construction Chemical" e imprimada con MBrace Primer "BASF Construction Chemical".
Refuerzo a flexión por la cara superior de vigas o viguetas de hormigón armado, mediante el sistema MBrace "BASF Construction Chemical", formado por laminado de fibra de carbono, MBrace Laminate "BASF Construction Chemical", de 50 mm de ancho y 1,4 mm de espesor, módulo de elasticidad 210000 N/mm², resistencia a tracción 3300 MPa y elongación última 1c65%, colocado con MBrace Laminate Adhesive HT "BASF Construction Chemical", aplicando una capa de 2 mm de espesor sobre el laminado con espátula y otra capa de 1 mm de espesor sobre la superficie de contacto con el soporte, previamente imprimada con MBrace Primer "BASF Construction Chemical", aplicada con brocha. Incluso parte proporcional de preparación de la superficie mediante lijado y limpieza del hormigón; regularización de la superficie con Concresive 1460 "BASF Construction Chemical"; limpieza de la superficie del laminado; colocación del laminado sobre el soporte, con rodillo de goma; retirada del adhesivo que pueda rebosar y limpieza de los restos generados.
Incluye: Lijado y limpieza de la superficie de hormigón. Regularización de la superficie soporte. Aplicación de la imprimación. Aplicación del adhesivo sobre el hormigón imprimado. Limpieza del laminado de fibra de carbono. Aplicación del adhesivo sobre la cara rugosa del laminado. Colocación del laminado. Limpieza de los restos de obra.
Criterio de cómputo de proyecto: Longitud medida según documentación gráfica de Proyecto.
Criterio de medición de obra: Se medirá la longitud realmente ejecutada según especificaciones de Proyecto.

| Código | Ud | Descripción | Rendimiento | Precio | Importe |
|---|---|---|---|---|---|
| mt09reh120b | kg | Adhesivo tixotrópico de dos componentes a base de resina epoxi, Concresive 1460 "BASF Construction Chemical", para la correcta unión entre el hormigón fresco y el hormigón endurecido o para mejorar la adherencia del hormigón endurecido y el acero. (material) | 0.220 | 8.74 | 1.92 |
| mt09reh420a | kg | Imprimación de dos componentes a base de resina epoxi, MBrace Primer "BASF Construction Chemical", para aplicar con brocha o rodillo sobre elemento estructural a reforzar mediante hojas o laminados de fibra de carbono. (material) | 0.048 | 21.94 | 1.05 |
| mt09reh410iI | m | Laminado de fibra de carbono, MBrace Laminate "BASF Construction Chemical", de 50 mm de ancho y 1,4 mm de espesor, módulo de elasticidad 210000 N/mm², resistencia a tracción 3300 MPa y elongación última 1c65%, para refuerzo de estructuras. (material) | 1.100 | 98.14 | 107.95 |
| mt09reh440a | kg | Adhesivo de dos componentes a base de resina epoxi, MBrace Laminate Adhesive HT "BASF Construction Chemical", para aplicar con espátula sobre elemento estructural a reforzar mediante laminados de fibra de carbono. (material) | 0.374 | 10.13 | 3.79 |
| op00lij010 |  | Lijadora-pulidora. | 1.000 | 0.00 | 0.00 |
| mo041 | h | Oficial armador en hormigón armado. (mano de obra) | 2.593 | 8.65 | 22.43 |
| mo087 | h | Medio oficial armador en hormigón armado. (mano de obra) | 2.089 | 6.07 | 12.68 |
| % | % | Costos directos complementarios | 2 % | 149.82 | 3.00 |
|  |  | Costes directos |  |  | 152.82 |
