# Refuerzo por la cara superior de vigas o viguetas de hormigón armado

- Propiedad del archivo: CYPE INGENIEROS, S.A.
- Formato: FIEBDC-3/2002
- Ámbito geográfico: Argentina
- Divisa: ARS
- Costes indirectos: 3.00 %
- Gastos generales: 13.00 %
- Beneficio industrial: 6.00 %
- IVA: 21.00 %

## E Estructuras

### EH Hormigón armado

#### EHZ Refuerzos con laminados y hojas, de fibra de carbono

**EHZ100** m Refuerzo por la cara superior de vigas o viguetas de hormigón armado, mediante el sistema MasterBrace "BASF", formado por laminado de fibra de carbono, MasterBrace LAM 170/3100 "BASF", de 50 mm de ancho y 1,4 mm de espesor, módulo de elasticidad 170000 N/mm², resistencia a tracción 3100 MPa y elongación última 1,9%, colocado con MasterBrace ADH 4000 "BASF", aplicando una capa de 2 mm de espesor sobre el laminado con espátula y otra capa de 1 mm de espesor sobre la superficie de contacto con el soporte, previamente imprimada con MasterBrace P 3500 "BASF", aplicada con brocha.
Refuerzo por la cara superior de vigas o viguetas de hormigón armado, mediante el sistema MasterBrace "BASF", formado por laminado de fibra de carbono, MasterBrace LAM 170/3100 "BASF", de 50 mm de ancho y 1,4 mm de espesor, módulo de elasticidad 170000 N/mm², resistencia a tracción 3100 MPa y elongación última 1,9%, colocado con MasterBrace ADH 4000 "BASF", aplicando una capa de 2 mm de espesor sobre el laminado con espátula y otra capa de 1 mm de espesor sobre la superficie de contacto con el soporte, previamente imprimada con MasterBrace P 3500 "BASF", aplicada con brocha.
Incluye: Replanteo de la posición de los refuerzos. Lijado de la superficie de hormigón. Aspirado del polvo. Aplicación de la imprimación. Aplicación del adhesivo sobre el hormigón imprimado. Aplicación del adhesivo sobre la cara rugosa del laminado. Colocación del laminado sobre el soporte, con rodillo de goma. Limpieza de los restos de obra.
Criterio de cómputo de proyecto: Longitud medida según documentación gráfica de Proyecto.
Criterio de cómputo de obra: Se medirá la longitud realmente ejecutada según especificaciones de Proyecto.

| Código | Ud | Descripción | Rendimiento | Precio | Importe |
|---|---|---|---|---|---|
| mt09reh420a | kg | Imprimación de dos componentes a base de resina epoxi sin disolventes, MasterBrace P 3500 "BASF", para aplicar con brocha o rodillo sobre elemento estructural a reforzar mediante hojas o laminados de fibra de carbono. (material) | 0.048 | 191.20 | 9.18 |
| mt09reh410b | m | Laminado de fibra de carbono, MasterBrace LAM 170/3100 "BASF", de 50 mm de ancho y 1,4 mm de espesor, módulo de elasticidad 170000 N/mm², resistencia a tracción 3100 MPa y elongación última 1,9%, para refuerzo de estructuras. (material) | 1.100 | 185.03 | 203.53 |
| mt09reh440a | kg | Adhesivo de dos componentes a base de resina epoxi, MasterBrace ADH 4000 "BASF", para aplicar con espátula sobre elemento estructural a reforzar mediante laminados de fibra de carbono. (material) | 0.374 | 100.53 | 37.60 |
| mq08gel010k | h | Grupo electrógeno insonorizado, trifásico, de 45 kVA de potencia. (maquinaria) | 0.220 | 108.04 | 23.77 |
| op00lij010 |  | Lijadora-pulidora. | 1.000 | 0.00 | 0.00 |
| mo042 | h | Oficial armador en hormigón armado. (mano de obra) | 0.253 | 463.49 | 117.26 |
| mo089 | h | Medio oficial armador en hormigón armado. (mano de obra) | 0.253 | 345.48 | 87.41 |
| % | % | Herramientas | 2 % | 478.75 | 9.58 |
|  |  | Costes directos |  |  | 488.33 |
