# Refuerzo de viga de hormigón armado de 20 cm de alma

- Propiedad del archivo: CYPE INGENIEROS, S.A.
- Formato: FIEBDC-3/2002
- Ámbito geográfico: Argentina
- Costes indirectos: 3.00 %
- Gastos generales: 13.00 %
- Beneficio industrial: 6.00 %
- IVA: 16.00 %

## E Estructuras

### EH Hormigón armado

#### EHZ Refuerzos

**EHZ140** m Refuerzo de viga de hormigón armado de 20 cm de alma, mediante recrecido de hormigón armado de 10 cm en la cara inferior, realizado con hormigón H-25, clase de exposición ambiental A1, tamaño máximo del agregado 13,2 mm, consistencia muy plástica, elaborado en planta, y vertido con grúa, y acero ADN 420, cuantía 40 kg/m³; previa aplicación de adhesivo tixotrópico de dos componentes a base de resina epoxi, sobre la superficie del hormigón endurecido.
Refuerzo de viga de hormigón armado de 20 cm de alma, mediante recrecido de hormigón armado de 10 cm en la cara inferior, realizado con hormigón H-25, clase de exposición ambiental A1, tamaño máximo del agregado 13,2 mm, consistencia muy plástica, elaborado en planta, y vertido con grúa, y acero ADN 420, con una cuantía de 40 kg/m³. Incluso p/p de picado y saneado de la cara inferior de la viga a recrecer; conexión directa de las armaduras longitudinales originales y de refuerzo mediante horquillas convenientemente soldadas unas con otras; limpieza de la superficie del hormigón; aplicación de una capa continua de adhesivo tixotrópico de dos componentes a base de resina epoxi, sobre la superficie del hormigón endurecido; montaje del encofrado; vertido del hormigón; desmontaje del encofrado y limpieza de los restos generados.
Incluye: Picado y saneado de la cara inferior de la viga. Conexión directa entre armaduras original y de refuerzo. Limpieza de la superficie de hormigón. Aplicación del adhesivo. Montaje del encofrado. Vertido del hormigón. Desmontaje del encofrado. Limpieza de los restos.
Criterio de cómputo de proyecto: Longitud medida a ejes, según documentación gráfica de Proyecto.
Criterio de medición de obra: Se medirá, a ejes, la longitud realmente ejecutada según especificaciones de Proyecto.

| Código | Ud | Descripción | Rendimiento | Precio | Importe |
|---|---|---|---|---|---|
| mt09reh120a | kg | Adhesivo tixotrópico de dos componentes a base de resina epoxi, para la correcta unión entre el hormigón fresco y el hormigón endurecido o para mejorar la adherencia del hormigón endurecido y el acero. (material) | 0.660 | 11.70 | 7.72 |
| mt10haf070ffc | m³ | Hormigón H-25, clase de exposición ambiental A1, tamaño máximo del agregado 13,2 mm, consistencia muy plástica, elaborado en planta, según CIRSOC 201 2005. (material) | 0.042 | 80.13 | 3.37 |
| mt07aco090b | kg | Acero en barras corrugadas, ADN 420, elaborado en taller y colocado en obra, diámetros varios, según IRAM-IAS U 500-528. (material) | 1.600 | 1.34 | 2.14 |
| mt08eva010a | m² | Encofrado recuperable para la ejecución de vigas de hormigón para revestir, compuesto de: puntales metálicos telescópicos, sopandas metálicas y superficie encofrante de madera tratada reforzada con varillas y perfiles, hasta 3 m de altura libre de planta. (material) | 0.400 | 20.61 | 8.24 |
| op00ciz020 |  | Cizalla para acero en barras corrugadas. | 1.000 | 0.00 | 0.00 |
| op00ata010 |  | Atadora de ferralla. | 1.000 | 0.00 | 0.00 |
| op00sie020 |  | Sierra de disco fijo, para mesa de trabajo. | 1.000 | 0.00 | 0.00 |
| au00auh010 |  | Cubilote. | 1.000 | 0.00 | 0.00 |
| au00auh040 |  | Vibrador de hormigón, eléctrico. | 1.000 | 0.00 | 0.00 |
| mo040 | h | Oficial de estructura de hormigón. (mano de obra) | 0.984 | 9.12 | 8.97 |
| mo083 | h | Ayudante de estructura de hormigón. (mano de obra) | 0.546 | 6.42 | 3.51 |
| % | % | Costos directos complementarios | 2 % | 33.95 | 0.68 |
|  |  | Costes directos |  |  | 34.63 |
