# Refuerzo de viga de hormigón armado de 20 cm de alma

- Propiedad del archivo: CYPE INGENIEROS, S.A.
- Formato: FIEBDC-3/2002
- Ámbito geográfico: Argentina
- Costes indirectos: 3.00 %
- Gastos generales: 13.00 %
- Beneficio industrial: 6.00 %
- IVA: 16.00 %

## E Estructuras

### EH Hormigón armado

#### EHZ Refuerzos

**EHZ141** m Refuerzo de viga de hormigón armado de 20 cm de alma, mediante recrecido de 10 cm en la cara inferior, con hormigón para gunitar H-25, clase de exposición ambiental A2, tamaño máximo del agregado 19,0 mm, consistencia fluida, armado con una cuantía de acero de 40 kg/m³ de acero ADN 420.
Refuerzo de viga de hormigón armado de 20 cm de alma, mediante recrecido de 10 cm en la cara inferior, con hormigón para gunitar H-25, clase de exposición ambiental A2, tamaño máximo del agregado 19,0 mm, consistencia fluida, armado con una cuantía de acero de 40 kg/m³ de acero ADN 420. Incluso p/p de picado y saneado de la cara inferior de la viga a recrecer; conexión directa de las armaduras longitudinales originales y de refuerzo mediante horquillas convenientemente soldadas unas con otras; limpieza de la superficie del hormigón; proyección del hormigón y limpieza de los restos generados.
Incluye: Picado de la totalidad del recubrimiento de la viga. Conexión directa entre armaduras original y de refuerzo. Limpieza de la superficie de hormigón. Proyección del hormigón. Limpieza de los restos.
Criterio de cómputo de proyecto: Longitud medida a ejes, según documentación gráfica de Proyecto.
Criterio de medición de obra: Se medirá, a ejes, la longitud realmente ejecutada según especificaciones de Proyecto.

| Código | Ud | Descripción | Rendimiento | Precio | Importe |
|---|---|---|---|---|---|
| mt47pgu010a | m³ | Hormigón para gunitar, cemento y agregados especiales, H-25, clase de exposición ambiental A2, tamaño máximo del agregado 19,0 mm, consistencia fluida, dosificación de cemento mayor de 400 kg/m³. (material) | 0.042 | 233.73 | 9.82 |
| mt07aco090b | kg | Acero en barras corrugadas, ADN 420, elaborado en taller y colocado en obra, diámetros varios, según IRAM-IAS U 500-528. (material) | 1.600 | 1.34 | 2.14 |
| mq06gun010 | h | Gunitadora de hormigón 24 CV. (maquinaria) | 0.347 | 11.85 | 4.11 |
| op00ciz020 |  | Cizalla para acero en barras corrugadas. | 1.000 | 0.00 | 0.00 |
| mo040 | h | Oficial de estructura de hormigón. (mano de obra) | 0.493 | 9.12 | 4.50 |
| mo083 | h | Ayudante de estructura de hormigón. (mano de obra) | 0.246 | 6.42 | 1.58 |
| % | % | Costos directos complementarios | 2 % | 22.15 | 0.44 |
|  |  | Costes directos |  |  | 22.59 |
