# Hoja exterior de sistema de fachada ventilada

- Propiedad del archivo: CYPE INGENIEROS, S.A.
- Formato: FIEBDC-3/2002
- Ámbito geográfico: Argentina
- Costes indirectos: 3.00 %
- Gastos generales: 13.00 %
- Beneficio industrial: 6.00 %
- IVA: 21.00 %

## F Fachadas y tabiques

### FA Fachadas ventiladas

#### FAG Hoja exterior de placas de gres porcelánico

**FAG030** m² Hoja exterior de sistema de fachada ventilada, con baldosas de gres porcelánico de gran formato reforzado con fibra de vidrio, Lámina Porcelánica Techlam® "LEVANTINA", de 3000x1000 mm y 3 mm de espesor, serie Basic, modelo Antracita, acabado antideslizante, colocadas con grapa vista.
Ejecución de hoja exterior de sistema de fachada ventilada, con baldosas de gres porcelánico de gran formato reforzado con fibra de vidrio, Lámina Porcelánica Techlam® "LEVANTINA", de 3000x1000 mm y 3 mm de espesor, serie Basic, modelo Antracita, acabado antideslizante, colocadas con grapa vista, incluso parte proporcional de anclajes puntuales de acero inoxidable AISI 304, fijados a un bastidor de acero galvanizado pintado, perfilería para remates, arranques, separadores, despuntes, tornillería y otros elementos de fijación, revestimiento de dinteles, bota-aguas, jambas y mochetas, juntas, ejecución de encuentros y piezas especiales.
Incluye: Preparación de los elementos de sujeción incorporados previamente a la obra. Replanteo de los ejes verticales y horizontales de las juntas. Fijación de los anclajes al paramento soporte. Realización de todos los trabajos necesarios para la resolución de los huecos. Alineación, aplomado y nivelación del revestimiento cerámico. Fijación definitiva de las piezas a la subestructura soporte. Limpieza final del paramento.
Criterio de cómputo de proyecto: Superficie medida según documentación gráfica de Proyecto, sin duplicar esquinas ni encuentros, deduciendo todos los huecos.
Criterio de cómputo de obra: Se medirá la superficie realmente ejecutada según especificaciones de Proyecto, sin duplicar esquinas ni encuentros, deduciendo todos los huecos.

| Código | Ud | Descripción | Rendimiento | Precio | Importe |
|---|---|---|---|---|---|
| mt12pcl010aaaa | m² | Revestimiento de baldosas de gres porcelánico de gran formato reforzado con fibra de vidrio, Lámina Porcelánica Techlam® "LEVANTINA", de 3000x1000 mm y 3 mm de espesor, serie Basic, modelo Antracita, acabado antideslizante, colocadas con grapa vista; incluso parte proporcional de anclajes puntuales de acero inoxidable AISI 304, fijados a un bastidor de acero galvanizado pintado, perfilería para remates, arranques, separadores, despuntes, tornillería y otros elementos de fijación. (material) | 1.050 | 81.76 | 85.85 |
| op00ato010 |  | Atornillador. | 1.000 | 0.00 | 0.00 |
| mo051 | h | Oficial colocador de sistemas de fachadas prefabricadas. (mano de obra) | 1.223 | 8.52 | 10.42 |
| mo097 | h | Medio oficial colocador de sistemas de fachadas prefabricadas. (mano de obra) | 1.223 | 5.78 | 7.07 |
| % | % | Costos directos complementarios | 3 % | 103.34 | 3.10 |
|  |  | Costes directos |  |  | 106.44 |
