# Hoja exterior de fachada ventilada de 1/2 pie de espesor de fábrica, de ladrillo cerámico visto macizo prensado, rojo, 24x12x4 cm, con junta de 3 mm recibida con mortero de cemento 1:5

- Propiedad del archivo: CYPE INGENIEROS, S.A.
- Formato: FIEBDC-3/2002
- Ámbito geográfico: Argentina
- Costes indirectos: 3.00 %
- Gastos generales: 13.00 %
- Beneficio industrial: 6.00 %
- IVA: 16.00 %

## F Fachadas

### FA Ventiladas

#### FAX Hoja exterior de ladrillo visto

**FAX020** m² Hoja exterior de fachada ventilada de 1/2 pie de espesor de fábrica, de ladrillo cerámico visto macizo prensado, rojo, 24x12x4 cm, con junta de 3 mm recibida con mortero de cemento 1:5.
Incluye: Limpieza y preparación de la superficie soporte. Replanteo de los elementos metálicos de soporte de la hoja exterior y anclaje a la losa u hoja interior. Colocación del soporte de la hoja exterior con elementos metálicos de acero inoxidable, anclando a la estructura base los apoyos, especialmente diseñados para la hoja exterior. Replanteo de la hoja exterior. Colocación y aplomado de miras de referencia. Tendido de hilos entre miras. Colocación de las piezas que constituyen la hoja exterior, asegurando su estabilidad mediante la utilización de llaves o lañas que la anclan a la hoja interior portante o a los elementos de la estructura. Realización de todos los trabajos necesarios para la resolución de los huecos. Repaso de juntas y limpieza final del paramento.

| Código | Ud | Descripción | Rendimiento | Precio | Importe |
|---|---|---|---|---|---|
| mt05mpa010a | Ud | Ladrillo cerámico visto macizo prensado, rojo, 24x12x4 cm. (material) | 100.800 | 0.35 | 35.28 |
| mt09mor010d | m³ | Mortero de cemento CEM II/B-P 32,5 N tipo M-7,5, confeccionado en obra con 300 kg/m³ de cemento y una proporción en volumen 1/5. (material) | 0.028 | 125.21 | 3.51 |
| mt08adt010 | kg | Aditivo hidrófugo para impermeabilización de morteros u hormigones. (material) | 0.168 | 0.92 | 0.15 |
| mt07aav020800 | Ud | Repercusión por anclaje a la losa con elementos de acero inoxidable en perfiles angulares de soporte de la hoja exterior, de fábrica, de fachada ventilada. (material) | 1.000 | 8.00 | 8.00 |
| mt07ala000h | kg | Acero laminado A 572 Grado 42, en perfiles laminados en caliente, piezas simples, para aplicaciones estructurales, según ASTM A 572. (material) | 2.400 | 0.93 | 2.23 |
| mt07ala001b | kg | Pletina de acero laminado A 572 Grado 42, en perfil plano laminado en caliente, para aplicaciones estructurales. (material) | 0.250 | 1.52 | 0.38 |
| op00sie030 |  | Sierra de disco de diamante, para mesa de trabajo, de corte húmedo. | 1.000 | 0.00 | 0.00 |
| op00tal010 |  | Taladro. | 1.000 | 0.00 | 0.00 |
| mo047 | h | Oficial colocador de sistemas de fachadas prefabricadas. (mano de obra) | 2.828 | 7.76 | 21.95 |
| mo090 | h | Ayudante colocador de sistemas de fachadas prefabricadas. (mano de obra) | 1.414 | 5.46 | 7.72 |
| % | % | Costos directos complementarios | 3 % | 79.22 | 2.38 |
|  |  | Costes directos |  |  | 81.60 |
