# Dintel metálico de chapa de acero S275JR de 2,5 mm de espesor, de 350 mm de ancho, acabado galvanizado y lacado con pintura de poliéster para exteriores, colocado sobre las jambas del hueco

- Propiedad del archivo: CYPE INGENIEROS, S.A.
- Formato: FIEBDC-3/2002
- Ámbito geográfico: Argentina
- Divisa: ARS
- Costes indirectos: 3.00 %
- Gastos generales: 13.00 %
- Beneficio industrial: 6.00 %
- IVA: 21.00 %

## F Fachadas y tabiques

### FC Dinteles, cargaderos y cajones de persiana

#### FCA De acero

**FCA040** m Dintel metálico de chapa de acero S275JR de 2,5 mm de espesor, de 350 mm de ancho, acabado galvanizado y lacado con pintura de poliéster para exteriores, colocado sobre las jambas del hueco.
Dintel metálico de chapa de acero S275JR de 2,5 mm de espesor, de 350 mm de ancho, acabado galvanizado y lacado con pintura de poliéster para exteriores, colocado sobre las jambas del hueco.
Incluye: Limpieza y preparación del plano de apoyo del sistema. Replanteo del nivel de apoyo de los elementos. Colocación y fijación provisional del dintel. Aplomado y nivelación. Ejecución de las uniones.
Criterio de cómputo de proyecto: Longitud medida según documentación gráfica de Proyecto, incluyendo las entregas en los apoyos.
Criterio de cómputo de obra: Se medirá la longitud realmente ejecutada según especificaciones de Proyecto, incluyendo las entregas en los apoyos.
Criterio de valoración económica: El precio incluye los tirantes de pletina, la tornillería y el sellado de juntas por medio de cordón de silicona neutra.

| Código | Ud | Descripción | Rendimiento | Precio | Importe |
|---|---|---|---|---|---|
| mt20dah010l | m | Dintel metálico de chapa de acero S275JR de 2,5 mm de espesor, de 350 mm de ancho, acabado galvanizado y lacado con pintura de poliéster para exteriores. (material) | 1.000 | 372.36 | 372.36 |
| op00ciz010 |  | Cizalla. | 1.000 | 0.00 | 0.00 |
| mo020 | h | Oficial albañil especializado en trabajos de mampostería. (mano de obra) | 0.266 | 437.33 | 116.33 |
| mo113 | h | Ayudante de albañil especializado en trabajos de mampostería. (mano de obra) | 0.266 | 312.30 | 83.07 |
| % | % | Herramientas | 2 % | 571.76 | 11.44 |
|  |  | Costes directos |  |  | 583.20 |
