# Dintel de hormigón polímero

- Propiedad del archivo: CYPE INGENIEROS, S.A.
- Formato: FIEBDC-3/2002
- Ámbito geográfico: Argentina
- Divisa: ARS
- Costes indirectos: 3.00 %
- Gastos generales: 13.00 %
- Beneficio industrial: 6.00 %
- IVA: 21.00 %

## F Fachadas y tabiques

### FC Dinteles, cargaderos y cajones de persiana

#### FCH De hormigón

**FCH040** m Dintel de hormigón polímero, de 13x5 cm, con goterón y anclaje metálico de acero galvanizado, apoyado sobre las jambas, asentado con una capa de mortero de cemento, confeccionado en obra, con aditivo hidrófugo, dosificación 1:3, con un espesor de 15 mm, fijado a la losa mediante anclajes metálicos. Incluso masilla de poliuretano para el sellado de juntas.
Dintel de hormigón polímero, de 13x5 cm, con goterón y anclaje metálico de acero galvanizado, apoyado sobre las jambas, asentado con una capa de mortero de cemento, confeccionado en obra, con aditivo hidrófugo, dosificación 1:3, con un espesor de 15 mm, fijado a la losa mediante anclajes metálicos. Incluso masilla de poliuretano para el sellado de juntas.
Incluye: Limpieza y preparación del plano de apoyo. Replanteo del nivel de apoyo del dintel. Marcado de los puntos de fijación de los anclajes. Presentación del dintel. Aplomado y nivelación. Instalación del apeo. Resolución de las uniones de los anclajes a la losa. Sellado de juntas y limpieza del dintel. Retirada del apeo.
Criterio de cómputo de proyecto: Longitud medida según documentación gráfica de Proyecto, incluyendo las entregas en los apoyos.
Criterio de cómputo de obra: Se medirá la longitud realmente ejecutada según especificaciones de Proyecto, incluyendo las entregas en los apoyos.

| Código | Ud | Descripción | Rendimiento | Precio | Importe |
|---|---|---|---|---|---|
| mt08aaa010a | m³ | Agua. (material) | 0.006 | 12.28 | 0.07 |
| mt01arg005a | t | Arena de cantera, para mortero preparado en obra. (material) | 0.004 | 158.44 | 0.63 |
| mt08cem000g | kg | Cemento gris en sacos. (material) | 1.238 | 2.35 | 2.91 |
| mt08adt010 | kg | Aditivo hidrófugo para impermeabilización de morteros u hormigones. (material) | 0.025 | 9.82 | 0.25 |
| mt20dho010b | m | Dintel de hormigón polímero, de 13x5 cm, con goterón y anclaje metálico de acero galvanizado. (material) | 1.050 | 311.46 | 327.03 |
| mt20wwa030 | Ud | Bote de masilla de poliuretano impermeable (310 cm³). (material) | 0.043 | 67.97 | 2.92 |
| mq06hor010 | h | Hormigonera. (maquinaria) | 0.012 | 37.76 | 0.45 |
| op00amo010 |  | Amoladora o radial. | 1.000 | 0.00 | 0.00 |
| mo020 | h | Oficial albañil especializado en trabajos de mampostería. (mano de obra) | 0.266 | 437.33 | 116.33 |
| mo113 | h | Ayudante de albañil especializado en trabajos de mampostería. (mano de obra) | 0.294 | 312.30 | 91.82 |
| % | % | Herramientas | 2 % | 542.41 | 10.85 |
|  |  | Costes directos |  |  | 553.26 |
