# Rejilla de ventilación de lamas fijas de aluminio anodizado color bronce

- Propiedad del archivo: CYPE INGENIEROS, S.A.
- Formato: FIEBDC-3/2002
- Ámbito geográfico: Argentina
- Costes indirectos: 3.00 %
- Gastos generales: 13.00 %
- Beneficio industrial: 6.00 %
- IVA: 21.00 %

## F Fachadas

### FC Carpintería exterior

#### FCL Aluminio

**FCL050** m² Rejilla de ventilación de lamas fijas de aluminio anodizado color bronce.
Suministro y montaje de rejilla de ventilación de lamas fijas de aluminio anodizado color bronce con espesor mínimo de 15 micras, colocadas sobre dos cremalleras fijas de perfiles tipo omega de acero galvanizado, recibida a la obra mediante splits, certificado de conformidad marca EWAA EURAS. Incluso parte proporcional de accesorios, remates, garras de fijación, sellado perimetral de juntas por medio de un cordón de silicona neutra y ajuste final en obra. Elaborada en taller, totalmente montada.
Incluye: Marcado de los puntos de fijación. Colocación de la rejilla. Sellado de juntas perimetrales. Ajuste final.
Criterio de cómputo de proyecto: Superficie del hueco a cerrar, medida según documentación gráfica de Proyecto.
Criterio de medición de obra: Se medirá, con las dimensiones del hueco, la superficie realmente ejecutada según especificaciones de Proyecto.

| Código | Ud | Descripción | Rendimiento | Precio | Importe |
|---|---|---|---|---|---|
| mt25pce020b | m² | Celosía de lamas fijas de aluminio anodizado color bronce. (material) | 1.020 | 32.91 | 33.57 |
| mt15sja100 | Ud | Cartucho de masilla de silicona neutra. (material) | 0.035 | 3.80 | 0.13 |
| op00ato010 |  | Atornillador. | 1.000 | 0.00 | 0.00 |
| mo017 | h | Oficial herrero. (mano de obra) | 0.274 | 8.37 | 2.29 |
| mo057 | h | Medio oficial herrero. (mano de obra) | 0.410 | 5.80 | 2.38 |
| % | % | Costos directos complementarios | 2 % | 38.37 | 0.77 |
|  |  | Costes directos |  |  | 39.14 |
