# Hoja exterior de cerramiento de medianera

- Propiedad del archivo: CYPE INGENIEROS, S.A.
- Formato: FIEBDC-3/2002
- Ámbito geográfico: Argentina
- Costes indirectos: 3.00 %
- Gastos generales: 13.00 %
- Beneficio industrial: 6.00 %
- IVA: 21.00 %

## F Fachadas

### FF Mamposterías y trasdosados

#### FFM Hoja exterior para revestir en medianera

**FFM010** m² Hoja exterior de cerramiento de medianera, de 12 cm de espesor de mampostería, de ladrillo cerámico con huecos horizontales, para revestir, 12x18x33 cm, recibida con mortero de cemento Portland y cal hidráulica, 1:1/4:3.
Ejecución de hoja exterior de 12 cm de espesor de mampostería, en cerramiento de medianera, de ladrillo cerámico con huecos horizontales, para revestir, 12x18x33 cm, recibida con mortero de cemento Portland y cal hidráulica, 1:1/4:3, con apoyo mínimo de las 2/3 partes del ladrillo sobre la losa, o sobre angulares de acero laminado galvanizado en caliente fijados a los frentes de losa si, por errores de ejecución, el ladrillo no apoya sus 2/3 partes sobre la losa. Incluso parte proporcional de replanteo, nivelación y aplomado, mermas y roturas, bordes endentados, ejecución de puntos singulares y limpieza.
Incluye: Definición de los planos de medianera mediante plomos. Replanteo, planta a planta. Marcado en las columnas de los niveles de referencia general de planta y de nivel de piso terminado. Asiento de la primera hilada sobre capa de mortero. Colocación y aplomado de miras de referencia. Tendido de hilos entre miras. Colocación de plomos fijos en las aristas. Colocación de las piezas por hiladas a nivel. Encuentros de la mampostería con fachadas, columnas y tabiques. Encuentro de la mampostería con la losa superior. Limpieza del paramento.
Criterio de cómputo de proyecto: Superficie medida según documentación gráfica de Proyecto, sin duplicar esquinas ni encuentros, deduciendo los huecos de superficie mayor de 4 m².
Criterio de medición de obra: Se medirá la superficie realmente ejecutada según especificaciones de Proyecto, sin duplicar esquinas ni encuentros, deduciendo los huecos de superficie mayor de 4 m².

| Código | Ud | Descripción | Rendimiento | Precio | Importe |
|---|---|---|---|---|---|
| mt04lha010bc | Ud | Ladrillo cerámico con huecos horizontales, para revestir, 12x18x33 cm, incluso parte proporcional de piezas especiales. Según IRAM 12502. (material) | 16.800 | 0.68 | 11.42 |
| mt09mor070a | m³ | Mortero de cemento Portland y cal hidráulica, 1:1/4:3, resistencia elevada (tipo E) según CIRSOC 501. (material) | 0.011 | 30.11 | 0.33 |
| op00amo010 |  | Amoladora o radial. | 1.000 | 0.00 | 0.00 |
| mo020 | h | Oficial albañil en trabajos de albañilería. (mano de obra) | 0.541 | 8.24 | 4.46 |
| mo112 | h | Ayudante albañil en trabajos de albañilería. (mano de obra) | 0.270 | 5.56 | 1.50 |
| % | % | Costos directos complementarios | 3 % | 17.71 | 0.53 |
|  |  | Costes directos |  |  | 18.24 |
