# Hoja interior de cerramiento de fachada de 12 cm de espesor

- Propiedad del archivo: CYPE INGENIEROS, S.A.
- Formato: FIEBDC-3/2002
- Ámbito geográfico: Argentina
- Costes indirectos: 3.00 %
- Gastos generales: 13.00 %
- Beneficio industrial: 6.00 %
- IVA: 21.00 %

## F Fachadas

### FF Mamposterías y trasdosados

#### FFR Hoja interior para revestir en fachada

**FFR010** m² Hoja interior de cerramiento de fachada de 12 cm de espesor, de mampostería de ladrillo cerámico con huecos horizontales, para revestir, 12x18x33 cm, recibida con mortero de cemento de albañilería, compuesto por clinker Portland, adiciones minerales y aditivos plastificantes, con una proporción en volumen 1:5, densidad 2650 kg/m³; formación de dinteles mediante piezas en "U" y hormigón armado con 0,15 kg/m² de acero ADN 420.
Ejecución de hoja interior de cerramiento de fachada de 12 cm de espesor, de mampostería de ladrillo cerámico con huecos horizontales, para revestir, 12x18x33 cm, recibida con mortero de cemento de albañilería, compuesto por clinker Portland, adiciones minerales y aditivos plastificantes, con una proporción en volumen 1:5, densidad 2650 kg/m³; formación de dinteles mediante piezas en "U" y hormigón armado con 0,15 kg/m² de acero ADN 420. Incluso parte proporcional de replanteo, nivelación y aplomado, mermas y roturas, bordes endentados, jambas y mochetas, cajeado en el perímetro de los huecos, ejecución de puntos singulares y limpieza.
Incluye: Replanteo, planta a planta. Marcado en las columnas de los niveles de referencia general de planta y de nivel de piso terminado. Asiento de la primera hilada sobre capa de mortero. Colocación y aplomado de miras de referencia. Tendido de hilos entre miras. Colocación de plomos fijos en las aristas. Colocación de las piezas por hiladas a nivel. Realización de todos los trabajos necesarios para la resolución de los huecos. Encuentros de la mampostería con fachadas, columnas y tabiques. Encuentro de la mampostería con la losa superior. Limpieza del paramento.
Criterio de cómputo de proyecto: Superficie medida según documentación gráfica de Proyecto, sin duplicar esquinas ni encuentros.
Criterio de medición de obra: Se medirá la superficie realmente ejecutada según especificaciones de Proyecto, sin duplicar esquinas ni encuentros.

| Código | Ud | Descripción | Rendimiento | Precio | Importe |
|---|---|---|---|---|---|
| mt04lha010bc | Ud | Ladrillo cerámico con huecos horizontales, para revestir, 12x18x33 cm, incluso parte proporcional de piezas especiales. Según IRAM 12502. (material) | 16.800 | 0.68 | 11.42 |
| mt09moe120b | m³ | Mortero de cemento de albañilería, compuesto por clinker Portland, adiciones minerales y aditivos plastificantes, con una proporción en volumen 1:5, densidad 2650 kg/m³, no apto para usos estructurales. (material) | 0.011 | 48.42 | 0.53 |
| mt07aco090b | kg | Acero en barras nervuradas, ADN 420, elaborado en taller y colocado en obra, diámetros varios, según IRAM-IAS U 500-528. (material) | 0.150 | 1.32 | 0.20 |
| mt10haf070lga | m³ | Hormigón H-25, clase de exposición ambiental A2, tamaño máximo del agregado 19,0 mm, consistencia fluida, elaborado, según CIRSOC 201 2005. (material) | 0.027 | 99.71 | 2.69 |
| op00roz010 |  | Rozadora. | 1.000 | 0.00 | 0.00 |
| op00amo010 |  | Amoladora o radial. | 1.000 | 0.00 | 0.00 |
| mo020 | h | Oficial albañil en trabajos de albañilería. (mano de obra) | 0.789 | 8.24 | 6.50 |
| mo112 | h | Ayudante albañil en trabajos de albañilería. (mano de obra) | 0.395 | 5.56 | 2.20 |
| % | % | Costos directos complementarios | 3 % | 23.54 | 0.71 |
|  |  | Costes directos |  |  | 24.25 |
