# Revestimiento de frente de losa de 30 cm de altura, con ladrillos cerámicos huecos sencillos, para revestir, 24x11,5x4 cm, asentados con mortero de alta adherencia y aditivo hidrófugo

- Propiedad del archivo: CYPE INGENIEROS, S.A.
- Formato: FIEBDC-3/2002
- Ámbito geográfico: Argentina
- Costes indirectos: 3.00 %
- Gastos generales: 13.00 %
- Beneficio industrial: 6.00 %
- IVA: 21.00 %

## F Fachadas y tabiques

### FR Frentes de losa

#### FRC De piezas cerámicas

**FRC010** m Revestimiento de frente de losa de 30 cm de altura, con ladrillos cerámicos huecos sencillos, para revestir, 24x11,5x4 cm, asentados con mortero de alta adherencia y aditivo hidrófugo.
Ejecución de revestimiento de frente de losa de 30 cm de altura, con ladrillos cerámicos huecos sencillos, para revestir, 24x11,5x4 cm, asentados con mortero de alta adherencia y aditivo hidrófugo. Incluso parte proporcional de preparación y regularización de la superficie soporte, cortes, resolución de esquinas, mermas y roturas y limpieza.
Incluye: Preparación de la superficie de apoyo. Corte de las piezas. Colocación, aplomado, nivelación y alineación. Limpieza del paramento.
Criterio de cómputo de proyecto: Longitud medida por su mayor desarrollo lineal, según documentación gráfica de Proyecto.
Criterio de cómputo de obra: Se medirá, por su mayor desarrollo lineal, la longitud realmente ejecutada según especificaciones de Proyecto.

| Código | Ud | Descripción | Rendimiento | Precio | Importe |
|---|---|---|---|---|---|
| mt09moe020a | m³ | Mortero cola flexible de ligantes mixtos, para la colocación en capa gruesa de piezas cerámicas en paramentos verticales exteriores. (material) | 0.021 | 43.48 | 0.91 |
| mt08adt010 | kg | Aditivo hidrófugo para impermeabilización de morteros u hormigones. (material) | 0.123 | 0.67 | 0.08 |
| mt04lvc010a | Ud | Ladrillo cerámico hueco sencillo, para revestir, 24x11,5x4 cm. (material) | 9.600 | 0.06 | 0.58 |
| op00sie030 |  | Sierra de disco de diamante, para mesa de trabajo, de corte húmedo. | 1.000 | 0.00 | 0.00 |
| mo114 | h | Ayudante de albañil especializado en trabajos de mampostería especializado en trabajos de mampostería. (mano de obra) | 0.164 | 3.65 | 0.60 |
| mo021 | h | Oficial albañil especializado en trabajos de mampostería especializado en trabajos de mampostería. (mano de obra) | 0.164 | 5.15 | 0.84 |
| % | % | Costos directos complementarios | 2 % | 3.01 | 0.06 |
|  |  | Costes directos |  |  | 3.07 |
