# Dintel metálico de chapa de acero S275JR de 2,5 mm de espesor, de 140 mm de ancho, acabado lacado con pintura de poliéster para exteriores

- Propiedad del archivo: CYPE INGENIEROS, S.A.
- Formato: FIEBDC-3/2002
- Ámbito geográfico: Argentina
- Costes indirectos: 3.00 %
- Gastos generales: 13.00 %
- Beneficio industrial: 6.00 %
- IVA: 21.00 %

## F Fachadas

### FR Remates de exteriores

#### FRD Dinteles

**FRD030** m Dintel metálico de chapa de acero S275JR de 2,5 mm de espesor, de 140 mm de ancho, acabado lacado con pintura de poliéster para exteriores.
Suministro y montaje de dintel metálico de chapa de acero S275JR de 2,5 mm de espesor, de 140 mm de ancho, acabado lacado con pintura de poliéster para exteriores. Incluso parte proporcional de tirantes de pletina y tornillería, colocación sobre las jambas del hueco y reparación en obra de cuantos roces y/o desperfectos se originen en el perfil, por razones de transporte, manipulación o montaje, con el mismo grado de preparación de superficie y acabado.
Incluye: Replanteo del nivel de apoyo de los elementos. Limpieza y preparación del plano de apoyo del sistema. Colocación y fijación provisional del dintel. Aplomado y nivelación. Ejecución de las uniones. Reparación de defectos superficiales.
Criterio de cómputo de proyecto: Longitud medida a ejes, según documentación gráfica de Proyecto.
Criterio de medición de obra: Se medirá, a ejes, la longitud realmente ejecutada según especificaciones de Proyecto.

| Código | Ud | Descripción | Rendimiento | Precio | Importe |
|---|---|---|---|---|---|
| mt20dah010a | m | Dintel metálico de chapa de acero S275JR de 2,5 mm de espesor, de 140 mm de ancho, acabado lacado con pintura de poliéster para exteriores. Incluso parte proporcional de tirantes de pletina y tornillería. (material) | 1.000 | 14.24 | 14.24 |
| op00ciz010 |  | Cizalla. | 1.000 | 0.00 | 0.00 |
| mo019 | h | Oficial albañil. (mano de obra) | 0.206 | 8.24 | 1.70 |
| mo111 | h | Ayudante albañil. (mano de obra) | 0.206 | 5.56 | 1.15 |
| % | % | Costos directos complementarios | 2 % | 17.09 | 0.34 |
|  |  | Costes directos |  |  | 17.43 |
