# Gárgola de aluminio anodizado, de 50x50 mm de sección, recibida con masilla de silicona neutra

- Propiedad del archivo: CYPE INGENIEROS, S.A.
- Formato: FIEBDC-3/2002
- Ámbito geográfico: Argentina
- Costes indirectos: 3.00 %
- Gastos generales: 13.00 %
- Beneficio industrial: 6.00 %
- IVA: 21.00 %

## F Fachadas

### FR Remates de exteriores

#### FRG Gárgolas

**FRG010** Ud Gárgola de aluminio anodizado, de 50x50 mm de sección, recibida con masilla de silicona neutra.
Formación de gárgola de aluminio anodizado, de 50x50 mm de sección, recibida con masilla de silicona neutra. Incluso nivelación y remate de la impermeabilización en caso necesario.
Incluye: Replanteo de las piezas. Colocación, aplomado, nivelación y alineación. Sellado de juntas y limpieza.
Criterio de cómputo de proyecto: Número de unidades previstas, según documentación gráfica de Proyecto.
Criterio de medición de obra: Se medirá el número de unidades realmente ejecutadas según especificaciones de Proyecto.

| Código | Ud | Descripción | Rendimiento | Precio | Importe |
|---|---|---|---|---|---|
| mt15sja100 | Ud | Cartucho de masilla de silicona neutra. (material) | 0.100 | 3.80 | 0.38 |
| mt20gal010a | Ud | Gárgola de aluminio anodizado, de 50x50 mm de sección, realizada a partir de perfil cuadrado de aluminio y terminada con corte formando ángulo de 45°. (material) | 1.000 | 1.71 | 1.71 |
| mo019 | h | Oficial albañil. (mano de obra) | 0.069 | 8.24 | 0.57 |
| mo111 | h | Ayudante albañil. (mano de obra) | 0.069 | 5.56 | 0.38 |
| % | % | Costos directos complementarios | 2 % | 3.04 | 0.06 |
|  |  | Costes directos |  |  | 3.10 |
