# Acero A 572 Grado 42

- Propiedad del archivo: CYPE INGENIEROS, S.A.
- Formato: FIEBDC-3/2002
- Ámbito geográfico: Argentina
- Divisa: ARS
- Costes indirectos: 3.00 %
- Gastos generales: 13.00 %
- Beneficio industrial: 6.00 %
- IVA: 21.00 %

## H Remates y ayudas

### HB Bancadas

#### HBA De acero

**HBA010** kg Acero A 572 Grado 42, laminado en caliente, de las series, con capa de imprimación anticorrosiva, trabajado en taller y fijado mediante soldadura, para bancada metálica antivibratoria de apoyo de maquinaria.
Acero laminado en caliente, de las series con capa de imprimación anticorrosiva, con capa de imprimación anticorrosiva, mediante aplicación de dos manos con un espesor mínimo de película seca de 30 micras por mano, excepto en la zona en que deban realizarse soldaduras en obra, en una distancia de 100 mm desde el borde de la soldadura, para bancada metálica antivibratoria de apoyo de maquinaria. Incluso cortes, piezas especiales, despuntes, soldaduras.
Incluye: Limpieza y preparación del plano de apoyo. Replanteo y marcado de los ejes. Colocación y fijación provisional. Aplomado y nivelación. Ejecución de las uniones.
Criterio de cómputo de proyecto: Peso nominal medido según documentación gráfica de Proyecto.
Criterio de cómputo de obra: Se determinará, a partir del peso obtenido en báscula oficial de las unidades llegadas a obra, el peso de las unidades realmente ejecutadas según especificaciones de Proyecto.

| Código | Ud | Descripción | Rendimiento | Precio | Importe |
|---|---|---|---|---|---|
| mt07ala000ib | kg | Acero laminado A 572 Grado 42, en perfiles laminados en caliente, según ASTM A 572, piezas compuestas, para aplicaciones estructurales, acabado con imprimación antioxidante. Trabajado y montado en taller, para colocar con uniones soldadas en obra. (material) | 1.000 | 9.11 | 9.11 |
| mt27pfi010 | l | Imprimación de secado rápido, formulada con resinas alquídicas modificadas y fosfato de zinc. (material) | 0.010 | 47.63 | 0.48 |
| mq08sol020 | h | Equipo y elementos auxiliares para soldadura eléctrica. (maquinaria) | 0.023 | 43.14 | 0.99 |
| mo047 | h | Oficial montador de estructura metálica. (mano de obra) | 0.025 | 215.56 | 5.39 |
| mo094 | h | Medio oficial montador de estructura metálica. (mano de obra) | 0.013 | 158.87 | 2.07 |
| % | % | Herramientas | 2 % | 18.04 | 0.36 |
|  |  | Costes directos |  |  | 18.40 |
