# Remate de balcón de mármol Blanco Tranco, hasta 20 cm de ancho y 2 cm de espesor

- Propiedad del archivo: CYPE INGENIEROS, S.A.
- Formato: FIEBDC-3/2002
- Ámbito geográfico: Argentina
- Costes indirectos: 3.00 %
- Gastos generales: 13.00 %
- Beneficio industrial: 6.00 %
- IVA: 21.00 %

## H Remates y ayudas

### HR Remates

#### HRB Remates de balcón

**HRB010** m Remate de balcón de mármol Blanco Tranco, hasta 20 cm de ancho y 2 cm de espesor.
Formación de remate de balcón de mármol Blanco Tranco, hasta 20 cm de ancho y 2 cm de espesor, con goterón, cara y canto recto pulidos, asentado con una capa de mortero de cemento, confeccionado en obra, con aditivo hidrófugo, dosificación 1:4, creando una pendiente suficiente para evacuar el agua. Incluso rejuntado entre piezas y uniones con los cerramientos con mortero de juntas especial para revestimientos de piedra natural.
Incluye: Replanteo de las piezas. Colocación de reglas y plomadas sujetas al muro. Colocación, aplomado, nivelación y alineación. Rejuntado y limpieza.
Criterio de cómputo de proyecto: Longitud medida por su mayor desarrollo lineal, según documentación gráfica de Proyecto.
Criterio de cómputo de obra: Se medirá, por su mayor desarrollo lineal, la longitud realmente ejecutada según especificaciones de Proyecto, incluyendo la longitud que pudiera perderse en ingletes.

| Código | Ud | Descripción | Rendimiento | Precio | Importe |
|---|---|---|---|---|---|
| mt20zpn010ga | m | Remate de balcón de mármol Blanco Tranco, hasta 20 cm de ancho y 2 cm de espesor, con goterón, cara y canto recto pulidos. (material) | 1.050 | 4.87 | 5.11 |
| mt08aaa010a | m³ | Agua. (material) | 0.006 | 0.48 | 0.00 |
| mt01arg005a | t | Arena de cantera, para mortero preparado en obra. (material) | 0.008 | 6.31 | 0.05 |
| mt08cem000g | kg | Cemento gris en sacos. (material) | 1.900 | 0.09 | 0.17 |
| mt08adt010 | kg | Aditivo hidrófugo para impermeabilización de morteros u hormigones. (material) | 0.038 | 0.38 | 0.01 |
| mt09mcr220 | kg | Mortero de rejuntado para revestimientos, interiores o exteriores, de piedra natural, pulida o para pulir, compuesto de cemento, agregados a base de polvo de mármol, pigmentos resistentes a los álcalis y aditivos especiales. (material) | 0.015 | 0.56 | 0.01 |
| mq06hor010 | h | Hormigonera. (maquinaria) | 0.011 | 0.67 | 0.01 |
| op00sie030 |  | Sierra de disco de diamante, para mesa de trabajo, de corte húmedo. | 1.000 | 0.00 | 0.00 |
| mo020 | h | Oficial albañil especializado en trabajos de mampostería. (mano de obra) | 0.197 | 2.95 | 0.58 |
| mo113 | h | Ayudante de albañil especializado en trabajos de mampostería. (mano de obra) | 0.246 | 2.09 | 0.51 |
| % | % | Herramientas | 2 % | 6.45 | 0.13 |
|  |  | Costes directos |  |  | 6.58 |
