# Cornisa de fachada realizada mediante piezas prefabricadas de hormigón, de color gris, de 20x30x17 cm

- Propiedad del archivo: CYPE INGENIEROS, S.A.
- Formato: FIEBDC-3/2002
- Ámbito geográfico: Argentina
- Costes indirectos: 3.00 %
- Gastos generales: 13.00 %
- Beneficio industrial: 6.00 %
- IVA: 21.00 %

## H Remates y ayudas

### HR Remates

#### HRM Cornisas

**HRM010** m Cornisa de fachada realizada mediante piezas prefabricadas de hormigón, de color gris, de 20x30x17 cm.
Formación de moldura con piezas prefabricadas de hormigón, de color gris, de 20x30x17 cm, con goterón y anclaje metálico de acero inoxidable, en cornisa de fachada, recibida con mortero de cemento, confeccionado en obra, con aditivo hidrófugo, dosificación 1:4, creando una pendiente suficiente para evacuar el agua. Incluso rejuntado entre piezas y uniones con los muros con mortero de juntas especial para revestimientos de prefabricados de hormigón, relleno del interior de la pieza con hormigón armado H-25, clase de exposición ambiental A2, tamaño máximo del agregado 19,0 mm, consistencia muy plástica elaborado y colado con grúa, colocación de las armaduras longitudinales de acero ADN 420 S y tratamiento de protección suplementaria mediante aplicación sobre el conjunto de pintura hidrófuga incolora en dos capas.
Incluye: Replanteo de las piezas. Colocación, aplomado, nivelación y alineación de las piezas. Rejuntado y limpieza. Colado y compactación del hormigón. Colocación de la armadura. Aplicación en dos capas de la pintura hidrófuga incolora.
Criterio de cómputo de proyecto: Longitud medida a ejes, según documentación gráfica de Proyecto.
Criterio de cómputo de obra: Se medirá, a ejes, la longitud realmente ejecutada según especificaciones de Proyecto.

| Código | Ud | Descripción | Rendimiento | Precio | Importe |
|---|---|---|---|---|---|
| mt08aaa010a | m³ | Agua. (material) | 0.006 | 0.48 | 0.00 |
| mt01arg005a | t | Arena de cantera, para mortero preparado en obra. (material) | 0.027 | 6.31 | 0.17 |
| mt08cem000g | kg | Cemento gris en sacos. (material) | 6.840 | 0.09 | 0.62 |
| mt08adt010 | kg | Aditivo hidrófugo para impermeabilización de morteros u hormigones. (material) | 0.137 | 0.38 | 0.05 |
| mt20mhp020a | m | Piezas prefabricadas de hormigón, color gris, de 20x30x17 cm, para formación de cornisa de fachada. (material) | 1.050 | 9.99 | 10.49 |
| mt09mcr235 | kg | Mortero de juntas para prefabricados de hormigón y piedra artificial, compuesto de cemento, agregados, pigmentos y aditivos especiales. (material) | 0.282 | 0.77 | 0.22 |
| mt10haf070lgc | m³ | Hormigón H-25, clase de exposición ambiental A2, tamaño máximo del agregado 19 mm, consistencia muy plástica, elaborado, según CIRSOC 201 2005. (material) | 0.040 | 79.68 | 3.19 |
| mt07aco090d | kg | Acero en barras nervuradas, ADN 420 S, diámetros varios, según IRAM-IAS U 500-207. (material) | 1.776 | 0.89 | 1.58 |
| mt28pcs010 | l | Tratamiento superficial hidrofugante, de superficie invisible. (material) | 0.180 | 3.13 | 0.56 |
| mq06hor010 | h | Hormigonera. (maquinaria) | 0.014 | 0.67 | 0.01 |
| op00ciz020 |  | Cizalla para acero en barras nervuradas. | 1.000 | 0.00 | 0.00 |
| op00amo010 |  | Amoladora o radial. | 1.000 | 0.00 | 0.00 |
| au00auh040 |  | Vibrador de hormigón, eléctrico. | 1.000 | 0.00 | 0.00 |
| mo020 | h | Oficial albañil especializado en trabajos de mampostería. (mano de obra) | 0.248 | 2.95 | 0.73 |
| mo113 | h | Ayudante de albañil especializado en trabajos de mampostería. (mano de obra) | 0.427 | 2.09 | 0.89 |
| % | % | Herramientas | 2 % | 18.51 | 0.37 |
|  |  | Costes directos |  |  | 18.88 |
