# Caja de selección de flujo de refrigerante, para sistema con recuperación de calor, para gas R-410A

- Propiedad del archivo: CYPE INGENIEROS, S.A.
- Formato: FIEBDC-3/2002
- Ámbito geográfico: Argentina
- Divisa: ARS
- Costes indirectos: 3.00 %
- Gastos generales: 13.00 %
- Beneficio industrial: 6.00 %
- IVA: 21.00 %

## I Instalaciones

### IB Sistemas de climatización

#### IBP Sistema VRF (Toshiba)

**IBP500** Ud Caja de selección de flujo de refrigerante, para sistema con recuperación de calor, para gas R-410A.
Caja de selección de flujo de refrigerante, sistema VRF con recuperación de calor, para gas R-410A, para un máximo de 5 unidades interiores, modelo RBM-Y1123FE "TOSHIBA", con un rango de capacidad total de las unidades interiores conectadas aguas abajo de menos de 4, alimentación monofásica (230V/50Hz), de 190x250x160 mm, 5 kg.
Criterio de valoración económica: El precio no incluye la canalización ni el cableado eléctrico de alimentación.
Incluye: Replanteo. Colocación y fijación. Conexión a las líneas frigoríficas. Conexión a la red eléctrica. Conexión a la red de desagüe.
Criterio de cómputo de proyecto: Número de unidades previstas, según documentación gráfica de Proyecto.
Criterio de cómputo de obra: Se medirá el número de unidades realmente ejecutadas según especificaciones de Proyecto.

| Código | Ud | Descripción | Rendimiento | Precio | Importe |
|---|---|---|---|---|---|
| mt42tsb500a | Ud | Caja de selección de flujo de refrigerante, sistema VRF con recuperación de calor, para gas R-410A, para un máximo de 5 unidades interiores, modelo RBM-Y1123FE "TOSHIBA", con un rango de capacidad total de las unidades interiores conectadas aguas abajo de menos de 4, alimentación monofásica (230V/50Hz), de 190x250x160 mm, 5 kg. (material) | 1.000 | 512602.95 | 512602.95 |
| mo005 | h | Oficial instalador de equipos de climatización. (mano de obra) | 0.579 | 12241.03 | 7087.56 |
| mo104 | h | Medio oficial instalador de equipos de climatización. (mano de obra) | 0.579 | 8888.07 | 5146.19 |
| % | % | Herramientas | 2 % | 524836.70 | 10496.73 |
|  |  | Costes directos |  |  | 535333.43 |
