# Ramal a 45° de línea frigorífica formada por dos colectores, uno para la línea de líquido y otro para la línea de gas, de 8 salidas cada uno, modelo KIT-BMHEAD83711 "MITSUBISHI HEAVY INDUSTRIES"

- Propiedad del archivo: CYPE INGENIEROS, S.A.
- Formato: FIEBDC-3/2002
- Ámbito geográfico: Argentina
- Divisa: ARS
- Costes indirectos: 3.00 %
- Gastos generales: 13.00 %
- Beneficio industrial: 6.00 %
- IVA: 21.00 %

## I Instalaciones

### IB Sistemas de climatización

#### IBW Sistema VRF (Mitsubishi Heavy Industries)

**IBW360** Ud Ramal a 45° de línea frigorífica formada por dos colectores, uno para la línea de líquido y otro para la línea de gas, de 8 salidas cada uno, modelo KIT-BMHEAD83711 "MITSUBISHI HEAVY INDUSTRIES".
Suministro e instalación de ramal a 45° de línea frigorífica formada por dos colectores, uno para la línea de líquido y otro para la línea de gas, de 8 salidas cada uno, modelo KIT-BMHEAD83711 "MITSUBISHI HEAVY INDUSTRIES". Totalmente montada y conexionada.
Incluye: Conexionado.
Criterio de cómputo de proyecto: Número de unidades previstas, según documentación gráfica de Proyecto.
Criterio de cómputo de obra: Se medirá el número de unidades realmente ejecutadas según especificaciones de Proyecto.

| Código | Ud | Descripción | Rendimiento | Precio | Importe |
|---|---|---|---|---|---|
| mt42mhi540k | Ud | Conjunto de dos colectores, uno para la línea de líquido y otro para la línea de gas, de 8 salidas cada uno, sistema aire-aire multi-split con caudal variable de refrigerante, modelo KIT-BMHEAD83711 "MITSUBISHI HEAVY INDUSTRIES", con una capacidad máxima de unidades interiores conectadas aguas abajo cuya suma de índices de capacidad sea igual o superior a 370 e inferior a 540. (material) | 1.000 | 9888.68 | 9888.68 |
| mo005 | h | Oficial instalador de equipos de climatización. (mano de obra) | 0.057 | 175.43 | 10.00 |
| mo104 | h | Medio oficial instalador de equipos de climatización. (mano de obra) | 0.057 | 124.74 | 7.11 |
| % | % | Herramientas | 2 % | 9905.79 | 198.12 |
|  |  | Costes directos |  |  | 10103.91 |
