# Grupo de presión de gas oil

- Propiedad del archivo: CYPE INGENIEROS, S.A.
- Formato: FIEBDC-3/2002
- Ámbito geográfico: Argentina
- Divisa: ARS
- Costes indirectos: 3.00 %
- Gastos generales: 13.00 %
- Beneficio industrial: 6.00 %
- IVA: 21.00 %

## I Instalaciones

### IC Calefacción, refrigeración, climatización y agua caliente sanitaria

#### ICD Combustible líquido

**ICD160** Ud Grupo de presión de gas oil.
Grupo de presión de gas oil, formado por: dos bombas, con una potencia de 2x245 W, caudal máximo de 200 l/h, motor con protección IP55, para alimentación trifásica a 230/400 V; filtro; vacuómetro; válvulas de corte; válvulas de retención; manómetro; presostato de doble función; válvula de seguridad; tanque de membrana, de chapa de acero; detector de derrames con sonda; tablero eléctrico de control y soporte metálico. Totalmente montado, conexionado y puesto en marcha por la empresa instaladora para la comprobación de su correcto funcionamiento. Sin incluir la instalación eléctrica.
Incluye: Replanteo. Colocación y fijación del grupo de presión. Conexionado. Puesta en marcha.
Criterio de cómputo de proyecto: Número de unidades previstas, según documentación gráfica de Proyecto.
Criterio de cómputo de obra: Se medirá el número de unidades realmente ejecutadas según especificaciones de Proyecto.

| Código | Ud | Descripción | Rendimiento | Precio | Importe |
|---|---|---|---|---|---|
| mt38dep900B | Ud | Grupo de presión de gas oil, formado por: dos bombas, con una potencia de 2x245 W, caudal máximo de 200 l/h, motor con protección IP55, para alimentación trifásica a 230/400 V; filtro; vacuómetro; válvulas de corte; válvulas de retención; manómetro; presostato de doble función; válvula de seguridad; tanque de membrana, de chapa de acero; detector de derrames con sonda; tablero eléctrico de control y soporte metálico. (material) | 1.000 | 1308183.24 | 1308183.24 |
| mo004 | h | Oficial calefaccionista. (mano de obra) | 2.960 | 12241.03 | 36233.45 |
| mo103 | h | Medio oficial calefaccionista. (mano de obra) | 2.960 | 8888.07 | 26308.69 |
| % | % | Herramientas | 2 % | 1370725.38 | 27414.51 |
|  |  | Costes directos |  |  | 1398139.89 |
