# Cortina de aire

- Propiedad del archivo: CYPE INGENIEROS, S.A.
- Formato: FIEBDC-3/2002
- Ámbito geográfico: Argentina
- Divisa: ARS
- Costes indirectos: 3.00 %
- Gastos generales: 13.00 %
- Beneficio industrial: 6.00 %
- IVA: 21.00 %

## I Instalaciones

### IC Calefacción, refrigeración, climatización y agua caliente sanitaria

#### ICF Unidades no autónomas para climatización

**ICF130** Ud Cortina de aire.
Cortina de aire para colocación en cielorraso, con caja y reja metálica color aluminio, de 1087x204x390 mm (recomendado para altura máxima 3 m), caudal de aire 1700 m³/h, ventilador tangencial de alto rendimiento con motor para alimentación monofásica a 230 V, de dos velocidades, control remoto para selección de velocidad. Totalmente montada, conexionada y puesta en marcha por la empresa instaladora para la comprobación de su correcto funcionamiento.
Incluye: Replanteo de la unidad. Colocación y fijación de la unidad. Conexionado. Puesta en marcha.
Criterio de cómputo de proyecto: Número de unidades previstas, según documentación gráfica de Proyecto.
Criterio de cómputo de obra: Se medirá el número de unidades realmente ejecutadas según especificaciones de Proyecto.

| Código | Ud | Descripción | Rendimiento | Precio | Importe |
|---|---|---|---|---|---|
| mt42csp130iaa | Ud | Cortina de aire para colocación en cielorraso, con caja y reja metálica color aluminio, de 1087x204x390 mm (recomendado para altura máxima 3 m), caudal de aire 1700 m³/h, ventilador tangencial de alto rendimiento con motor para alimentación monofásica a 230 V, de dos velocidades, control remoto para selección de velocidad. (material) | 1.000 | 651290.85 | 651290.85 |
| mo005 | h | Oficial instalador de equipos de climatización. (mano de obra) | 3.526 | 12241.03 | 43161.87 |
| mo104 | h | Medio oficial instalador de equipos de climatización. (mano de obra) | 3.526 | 8888.07 | 31339.33 |
| % | % | Herramientas | 2 % | 725792.05 | 14515.84 |
|  |  | Costes directos |  |  | 740307.89 |
