# Cortina de aire

- Propiedad del archivo: CYPE INGENIEROS, S.A.
- Formato: FIEBDC-3/2002
- Ámbito geográfico: Argentina
- Divisa: ARS
- Costes indirectos: 3.00 %
- Gastos generales: 13.00 %
- Beneficio industrial: 6.00 %
- IVA: 21.00 %

## I Instalaciones

### IC Calefacción, refrigeración, climatización y agua caliente sanitaria

#### ICF Unidades no autónomas para climatización

**ICF130** Ud Cortina de aire.
Cortina de aire, con batería de agua, con caja metálica barnizada color blanco RAL 9003, de 1390x315x405 mm (recomendado para altura máxima 10 m), caudal de aire 5200 m³/h, potencia 33 kW (temperatura de entrada del aire: 15°C, temperatura de entrada del agua: 80°C, salto térmico del agua: 20°C), ventilador tangencial de alto rendimiento con motor para alimentación monofásica a 230 V, de dos velocidades, control remoto para selección de velocidad. Totalmente montada, conexionada y puesta en marcha por la empresa instaladora para la comprobación de su correcto funcionamiento.
Incluye: Replanteo de la unidad. Colocación y fijación de la unidad. Conexionado. Puesta en marcha.
Criterio de cómputo de proyecto: Número de unidades previstas, según documentación gráfica de Proyecto.
Criterio de cómputo de obra: Se medirá el número de unidades realmente ejecutadas según especificaciones de Proyecto.

| Código | Ud | Descripción | Rendimiento | Precio | Importe |
|---|---|---|---|---|---|
| mt42csp180b | Ud | Cortina de aire, con batería de agua, con caja metálica barnizada color blanco RAL 9003, de 1390x315x405 mm (recomendado para altura máxima 10 m), caudal de aire 5200 m³/h, potencia 33 kW (temperatura de entrada del aire: 15°C, temperatura de entrada del agua: 80°C, salto térmico del agua: 20°C), ventilador tangencial de alto rendimiento con motor para alimentación monofásica a 230 V, de dos velocidades, control remoto para selección de velocidad. (material) | 1.000 | 1694638.96 | 1694638.96 |
| mo005 | h | Oficial instalador de equipos de climatización. (mano de obra) | 5.446 | 12241.03 | 66664.65 |
| mo104 | h | Medio oficial instalador de equipos de climatización. (mano de obra) | 5.446 | 8888.07 | 48404.43 |
| % | % | Herramientas | 2 % | 1809708.04 | 36194.16 |
|  |  | Costes directos |  |  | 1845902.20 |
