# Generador de aire caliente con intercambiador de calor a gas, de suelo

- Propiedad del archivo: CYPE INGENIEROS, S.A.
- Formato: FIEBDC-3/2002
- Ámbito geográfico: Argentina
- Divisa: ARS
- Costes indirectos: 3.00 %
- Gastos generales: 13.00 %
- Beneficio industrial: 6.00 %
- IVA: 21.00 %

## I Instalaciones

### IC Calefacción, refrigeración, climatización y agua caliente sanitaria

#### ICK Unidades centralizadas de climatización a gas

**ICK030** Ud Generador de aire caliente con intercambiador de calor a gas, de suelo.
Generador de aire caliente con intercambiador de calor a gas, para instalación en suelo, interior, potencia calorífica nominal 25,6 kW, rendimiento nominal 90,6%, potencia calorífica nominal útil 23,2 kW, caudal de aire nominal 1550 m³/h, dimensiones 968x500x1395 mm, alimentación eléctrica monofásica a 230 V, peso 109 kg, con cámara de combustión de acero con mirilla de control de llama, quemador a gas, intercambiador de calor de haz de caños, ventilador centrífugo, equipamiento electrónico de mando, control y seguridad, envolvente de chapa de acero pintada, con aislamiento térmico, puerta de inspección, paneles de acceso desmontables y filtro de aire, sin incluir el conducto para evacuación de los productos de la combustión. Totalmente montado, conexionado y puesto en marcha por la empresa instaladora para la comprobación de su correcto funcionamiento.
Incluye: Replanteo del generador. Colocación y fijación del generador y sus accesorios. Conexionado con las redes de conducción de agua, de gas y eléctrica. Puesta en marcha.
Criterio de cómputo de proyecto: Número de unidades previstas, según documentación gráfica de Proyecto.
Criterio de cómputo de obra: Se medirá el número de unidades realmente ejecutadas según especificaciones de Proyecto.

| Código | Ud | Descripción | Rendimiento | Precio | Importe |
|---|---|---|---|---|---|
| mt42tnc060b | Ud | Generador de aire caliente con intercambiador de calor a gas, para instalación en suelo, interior, potencia calorífica nominal 25,6 kW, rendimiento nominal 90,6%, potencia calorífica nominal útil 23,2 kW, caudal de aire nominal 1550 m³/h, dimensiones 968x500x1395 mm, alimentación eléctrica monofásica a 230 V, peso 109 kg, con cámara de combustión de acero con mirilla de control de llama, quemador a gas, intercambiador de calor de haz de caños, ventilador centrífugo, equipamiento electrónico de mando, control y seguridad, envolvente de chapa de acero pintada, con aislamiento térmico, puerta de inspección, paneles de acceso desmontables y filtro de aire. (material) | 1.000 | 2028882.48 | 2028882.48 |
| mo005 | h | Oficial instalador de equipos de climatización. (mano de obra) | 0.818 | 12241.03 | 10013.16 |
| mo104 | h | Medio oficial instalador de equipos de climatización. (mano de obra) | 0.818 | 8888.07 | 7270.44 |
| % | % | Herramientas | 2 % | 2046166.08 | 40923.32 |
|  |  | Costes directos |  |  | 2087089.40 |
