# Emisor eléctrico para sistema de calefacción por techo radiante, con cielorraso continuo

- Propiedad del archivo: CYPE INGENIEROS, S.A.
- Formato: FIEBDC-3/2002
- Ámbito geográfico: Argentina
- Divisa: ARS
- Costes indirectos: 3.00 %
- Gastos generales: 13.00 %
- Beneficio industrial: 6.00 %
- IVA: 21.00 %

## I Instalaciones

### IC Calefacción, refrigeración, climatización y agua caliente sanitaria

#### ICM Emisores eléctricos para calefacción

**ICM050** Ud Emisor eléctrico para sistema de calefacción por techo radiante, con cielorraso continuo.
Panel radiante eléctrico con aislamiento de lana de roca Rockwool de 40 mm de espesor, para sistema de calefacción por techo radiante, con cielorraso continuo, potencia 54 W (175 W/m²), dimensiones 540x585 mm, con generación de radiación infrarroja por film radiante y alimentación monofásica a 230 V.
Incluye: Apoyo del emisor en los soportes del cielorraso. Conexionado y comprobación de su correcto funcionamiento.
Criterio de cómputo de proyecto: Número de unidades previstas, según documentación gráfica de Proyecto.
Criterio de cómputo de obra: Se medirá el número de unidades realmente ejecutadas según especificaciones de Proyecto.

| Código | Ud | Descripción | Rendimiento | Precio | Importe |
|---|---|---|---|---|---|
| mt38ilo110k | Ud | Panel radiante eléctrico con aislamiento de lana de roca Rockwool de 40 mm de espesor, para sistema de calefacción por techo radiante, con cielorraso continuo, potencia 54 W (175 W/m²), dimensiones 540x585 mm, con generación de radiación infrarroja por film radiante y alimentación monofásica a 230 V. (material) | 1.000 | 11994.91 | 11994.91 |
| mo004 | h | Oficial calefaccionista. (mano de obra) | 0.060 | 12241.03 | 734.46 |
| mo103 | h | Medio oficial calefaccionista. (mano de obra) | 0.030 | 8888.07 | 266.64 |
| % | % | Herramientas | 2 % | 12996.01 | 259.92 |
|  |  | Costes directos |  |  | 13255.93 |
